# CL JOSE HIERRO 12

- Propiedad del archivo: SOFT S.A.
- Formato: FIEBDC-3/2002
- Programa: Presto 8.8
- Fecha de los precios: 01/01/2010
- Divisa: EUR
- Costes indirectos: 3 %

## DEMOLICIONES (30/07/2026)

**TABIQUERIAS** (30/07/2026)
0

| Código | Descripción | Rendimiento | Precio |
|---|---|---|---|
| P01 |  (material; 30/07/2026) | 0 | 0 |

- Código: PILATES10 (14/11/2007)

## D DEMOLICIONES (30/07/2026)

### DF FACHADAS, PARTICIONES (30/07/2026)

**DPT020** m² Demolición de partición interior de fábrica revestida. (30/07/2026)
49.239 m²
Demolición de partición interior de fábrica revestida, formada por ladrillo perforado de 11/12 cm de espesor, con medios manuales, sin afectar a la estabilidad de los elementos constructivos contiguos, y carga manual sobre camión o contenedor.
Criterio de valoración económica: El precio incluye el desmontaje previo de las hojas de la carpintería.
Incluye: Demolición de la fábrica y sus revestimientos. Fragmentación de los escombros en piezas manejables. Retirada y acopio de escombros. Limpieza de los restos de obra. Carga manual de escombros sobre camión o contenedor.
Criterio de medición de proyecto: Superficie medida según documentación gráfica de Proyecto.
Criterio de medición de obra: Se medirá la superficie realmente demolida según especificaciones de Proyecto.

| Código | Ud | Descripción | Rendimiento | Precio |
|---|---|---|---|---|
| mo113 | h | Peón ordinario construcción. (mano de obra; 30/07/2026) | 0.46 | 0 |
| %0200 | % | Medios auxiliares (30/07/2026) | 0 % |  |

| Medición | Uds. | Largo | Alto | Parcial |
|---|---|---|---|---|
| ESTANCIA 2 | 1 | 3.6 | 3.25 | 11.700 |
| ASEO 1 | 1 | 0.93 | 3.25 | 3.023 |
| ESTANCIA 1 | 1 | 5.66 | 3.25 | 18.395 |
|  | 1 | 3.07 | 3.25 | 9.978 |
|  | 1 | 1.89 | 3.25 | 6.143 |
| Total |  |  |  | 49.239 |

### DL CARPINTERIAS, CERRAJERIAS, DEFENSAS (03/08/2026)

**DFD070** m² Levantado de reja metálica (07/09/2026)
2.902 m²
Desmontaje de reja exterior, situada en fachada, de superficie inferior a 3 m², realizado mediante medios manuales, con cuidado de no deteriorar los elementos constructivos a los que se encuentra fijada. Incluye retirada de herrajes y elementos auxiliares, así como carga manual y traslado sobre camión o contenedor.

| Medición | Uds. | Largo | Alto | Parcial |
|---|---|---|---|---|
| Reja acceso | 1 | 1.24 | 2.34 | 2.902 |
| Total |  |  |  | 2.902 |

**DLP210** m² Levantado de puerta interior (03/08/2026)
9.45 m²
Levantado de puerta interior de madera, con medios manuales, sin deteriorar el paramento al que está sujeta, y carga manual sobre camión o contenedor.

| Medición | Uds. | Largo | Alto | Parcial |
|---|---|---|---|---|
|  | 5 | 0.9 | 2.1 | 9.450 |
| Total |  |  |  | 9.45 |

**DLS010** u Desmontaje de toldo (03/08/2026)
4 u
Desmontaje de toldo de menos de 3 m² de superficie, situado en fachada y fijado al paramento mediante atornillado, con medios manuales, sin deteriorar los elementos constructivos a los que está sujeto, y carga manual sobre camión o contenedor.

| Medición | Uds. | Parcial |
|---|---|---|
| FACHADA | 4 | 4.000 |
| Total |  | 4 |

**DLC010** m² Desmontaje de puerta de acceso (07/09/2026)
2.852 m²
Desmontaje de carpintería de acceso de cualquier tipo, para su posterior colocacion, situada en fachada, de superficie inferior a 3 m², realizado mediante medios manuales, con cuidado de no deteriorar los elementos constructivos a los que se encuentra fijada. Incluye retirada de herrajes y elementos auxiliares, así como carga manual y traslado sobre camión o contenedor si procede.

| Medición | Uds. | Largo | Alto | Parcial |
|---|---|---|---|---|
| Carpinteria de acceso | 1 | 1.24 | 2.3 | 2.852 |
| Total |  |  |  | 2.852 |

### DR REVESTIMIENTOS, TRASDOSADOS, PAVIMENTOS Y FALSOS TECHOS (03/08/2026)

**DRT010** m² Demolición de falso techo (03/08/2026)
172.78 m²
Demolición y levantado de falso techo existente de cualquier tipo, incluyendo la totalidad de elementos que lo componen, tales como perfilería, estructura auxiliar, elementos de suspensión y fijación. Trabajos realizados por medios manuales y mecánicos, según las características del falso techo, incluyendo limpieza, recogida, carga y traslado de los residuos a contenedor, así como la parte proporcional de medios auxiliares, protecciones colectivas y ayudas necesarias.
Nota: En caso de que el falso techo existente pueda conservarse y reutilizarse total o parcialmente, se descontará el importe correspondiente a esta partida en función de los trabajos finalmente ejecutados.

| Medición | Parcial |
|---|---|
| fórmula: 1.35 | 1.350 |
| fórmula: 163.92 | 163.920 |
| fórmula: 1.30 | 1.300 |
| fórmula: 6.21 | 6.210 |
| Total | 172.78 |

**DRT011** m² Demolicion de pavimento (03/08/2026)
183.55 m²
Demolición y levantado de pavimentos existentes de cualquier tipo, incluyendo baldosas hidráulicas, terrazo, mármol, cerámica, gres, madera y similares, así como del soporte o capas inferiores hasta alcanzar la solera. Incluye, en su caso, el desmontaje de pavimentos técnicos mediante retirada de placas, pedestales y elementos de apoyo, así como el levantado de rodapiés de cualquier material y altura, láminas intermedias, adhesivos y restos de fijación. Trabajos realizados por medios mecánicos y manuales, según las características del pavimento, incluyendo limpieza, recogida, carga y traslado de los residuos a contenedor, así como la parte proporcional de medios auxiliares, protecciones colectivas y ayudas necesarias.
Nota: En caso de que el nuevo pavimento pueda ejecutarse directamente sobre el pavimento existente, sin necesidad de su demolición, se descontará el importe correspondiente a esta partida o la parte proporcional de los trabajos que no sea necesario ejecutar.

| Medición | Parcial |
|---|---|
| fórmula: 1.35 | 1.350 |
| fórmula: 163.92 | 163.920 |
| fórmula: 1.30 | 1.300 |
| fórmula: 6.21 | 6.210 |
| fórmula: 6.93 | 6.930 |
| fórmula: 3.84 | 3.840 |
| Total | 183.55 |

**DRT012** m² Demolicion de alicatado (03/08/2026)
77.03 m²
Demolición y levantado de revestimiento de paramentos mediante alicatado de cualquier tipo, realizado por medios manuales y mecánicos, incluyendo la retirada del material de agarre hasta alcanzar el soporte, así como la limpieza de la superficie. Incluye recogida, carga y traslado de los residuos a contenedor, así como la parte proporcional de medios auxiliares, protecciones colectivas y ayudas necesarias.

| Medición | Uds. | Largo | Alto | Parcial |
|---|---|---|---|---|
| Estancia 2 | 1 | 4.67 | 2.3 | 10.741 |
| Aseo 1 | 1 | 13.57 | 2.38 | 32.297 |
| Aseo 2 | 1 | 8.16 | 2.38 | 19.421 |
| Almacen 1 | 1 | 2.25 | 2.41 | 5.423 |
| Estancia 1 | 1 | 3.86 | 2.37 | 9.148 |
| Total |  |  |  | 77.03 |

### DI INSTALACIONES (03/08/2026)

#### DIC CALEFACCION, CLIMATIZACION, VENTILACION Y ACS (03/08/2026)

**DIC101** u Desmontaje de instalación de aire acondicionado (03/08/2026)
1 u
Desmontaje de instalación de aire acondicionado con conductos, rejillas, difusores asi como cualquier otro elemento propio del a instalacion sin incluir las unidades climatizadoras en local u oficina de 190 m²; con medios manuales, y carga manual sobre camión o contenedor.

| Medición | Uds. | Parcial |
|---|---|---|
| TOTAL | 1 | 1.000 |
| Total |  | 1 |

**DIC030** u Desmontaje de unidades interiores de aire acondicionado (03/08/2026)
4 u
Desmontaje de unidad interior de sistema de aire acondicionado, para su posterior reubicación y reutilización, de tipo techo y distribución mediante conductos tubulares, con un peso máximo de 50 kg, realizado por medios manuales. Incluye desconexión y desmontaje de los elementos auxiliares necesarios para su retirada, así como acopio y protección de la unidad desmontada para su posterior colocación.

| Medición | Uds. | Parcial |
|---|---|---|
| TOTAL | 4 | 4.000 |
| Total |  | 4 |

**DIC102** u Desmontaje de instalación de ventilación forzada (03/08/2026)
1 u
Desmontaje de instalación de ventilación forzada con extractores individuales, conductos, rejillas, difusores y cualquier otro elemento propio de la instalación, en local u oficina de 190 m², realizado por medios manuales. Incluye desconexión y desmontaje de los elementos auxiliares necesarios, así como limpieza, recogida, carga y traslado de los residuos a camión o contenedor y la parte proporcional de medios auxiliares, protecciones colectivas y ayudas necesarias.
Nota: En caso de que alguno de los elementos de la instalación pueda conservarse y reutilizarse, se descontará el importe correspondiente a esta partida en función de los trabajos finalmente ejecutados.

| Medición | Uds. | Parcial |
|---|---|---|
| TOTAL | 1 | 1.000 |
| Total |  | 1 |

**DIC040** u Desmontaje de termo, calentador o acumulador individual (25/08/2026)
2 u
Desmontaje de termo eléctrico de hasta 50 kg de peso, realizado por medios manuales. Incluye desconexión de las instalaciones, desmontaje de elementos auxiliares, así como limpieza, recogida, carga y traslado de los residuos a camión o contenedor y la parte proporcional de medios auxiliares, protecciones colectivas y ayudas necesarias.
Nota: En caso de que el termo eléctrico pueda conservarse y reutilizarse, se descontará el importe correspondiente a esta partida en función de los trabajos finalmente ejecutados.

| Medición | Uds. | Parcial |
|---|---|---|
| TOTAL | 2 | 2.000 |
| Total |  | 2 |

#### DIE ELECTRICAS (03/08/2026)

**DIE060** m² Desmontaje de instalacion electrica e iluminacion (03/08/2026)
1 m²
Desmontaje de red de instalación eléctrica y de iluminación en local u oficina de 190 m², realizado por medios manuales. Incluye líneas, mecanismos, cajas de derivación, cuadros eléctricos y cualquier otro elemento propio de la instalación, así como desconexión y desmontaje de los elementos auxiliares necesarios, limpieza, recogida, carga y traslado de los residuos a camión o contenedor y la parte proporcional de medios auxiliares, protecciones colectivas y ayudas necesarias.
Nota: En caso de que alguno de los elementos de la instalación pueda conservarse y reutilizarse, se descontará el importe correspondiente a esta partida en función de los trabajos finalmente ejecutados.

| Medición | Uds. | Parcial |
|---|---|---|
| TOTAL | 1 | 1.000 |
| Total |  | 1 |

#### DIF FONTANERIA, SANEAMIENTO Y SANITARIOS (03/08/2026)

**DIF105** Desmontaje de red de instalación interior de agua (03/08/2026)
1
Desmontaje de red de instalación interior de agua, colocada superficialmente y/o empotrada, que da servicio a una superficie aproximada de 20 m², desde la toma de cada aparato sanitario hasta el montante, realizado por medios manuales. Incluye tuberías, llaves, accesorios y cualquier otro elemento propio de la instalación, así como limpieza, recogida, carga y traslado de los residuos a camión o contenedor y la parte proporcional de medios auxiliares, protecciones colectivas y ayudas necesarias.
.
Nota: En caso de que alguno de los elementos de la instalación pueda conservarse y reutilizarse, se descontará el importe correspondiente a esta partida en función de los trabajos finalmente ejecutados

| Medición | Uds. | Parcial |
|---|---|---|
| TOTAL | 1 | 1.000 |
| Total |  | 1 |

**DIS105** Desmontaje de red de desagües interiores (03/08/2026)
1
Desmontaje de red de instalación interior de desagües, desde la toma de cada aparato sanitario hasta la bajante, dejando ésta debidamente taponada, que da servicio a una superficie aproximada de 20 m², realizado por medios manuales. Incluye tuberías, accesorios y cualquier otro elemento propio de la instalación, así como limpieza, recogida, carga y traslado de los residuos a camión o contenedor y la parte proporcional de medios auxiliares, protecciones colectivas y ayudas necesarias.
Nota: En caso de que alguno de los elementos de la instalación pueda conservarse y reutilizarse, se descontará el importe correspondiente a esta partida en función de los trabajos finalmente ejecutados.

| Medición | Uds. | Parcial |
|---|---|---|
| TOTAL | 1 | 1.000 |
| Total |  | 1 |

**DSM010** Desmontaje de aparato sanitario (03/08/2026)
6
Desmontaje de aparatos sanitarios de cualquier tipo, para su posterior utilización, si procede, realizado por medios manuales, sin afectar a la estabilidad de los elementos constructivos a los que se encuentren sujetos. Incluye sanitarios, lavabos, fregaderos, vertederos y similares, así como griferías, latiguillos, accesorios y cualquier otro elemento auxiliar, con acopio y protección de los elementos desmontados para su posterior utilización.

| Medición | Uds. | Parcial |
|---|---|---|
| LAVABOS | 3 | 3.000 |
| INODOROS | 2 | 2.000 |
| DUCHAS | 1 | 1.000 |
| Total |  | 6 |

#### DIA AUDIOVISUALES (03/08/2026)

**DIA101** Desmontaje de instalación audiovisual (03/08/2026)
1
Desmontaje de red de instalación audiovisual fija, colocada en superficie y/o bajo tubo protector, en local u oficina de 190 m², realizado por medios manuales. Incluye cableado, mecanismos, cajas, tubos protectores y cualquier otro elemento propio de la instalación, así como carga manual y traslado sobre camión o contenedor, y la parte proporcional de medios auxiliares, protecciones colectivas y ayudas necesarias.
Nota: En caso de que la instalación existente pueda conservarse y reutilizarse, se descontará el importe correspondiente a esta partida en función de los trabajos finalmente ejecutados.

| Medición | Uds. | Parcial |
|---|---|---|
| TOTAL | 1 | 1.000 |
| Total |  | 1 |

### DC CONTENEDORES (25/08/2026)

**DCC010** UD CONTENEDORES 6 M3 (25/08/2026)
10 UD
Ud. Contenedor al servicio de la obra, incluso transporte, retirada y tasas de vertido e impuestos de la CM. Gestión del certificado de residuos.

| Medición | Uds. | Parcial |
|---|---|---|
| TOTAL | 10 | 10.000 |
| Total |  | 10 |

## A ALBAÑILERIA (14/11/2007)

**ABP010** m2 BASE DE PAVIMENTO CON MORTERO AUTONIVELANTE (14/11/2007)
183.25 m2
Base para pavimento interior, de espesor variable entre 4 y 8 cm, realizada con mortero autonivelante CT-C10-F3 según UNE-EN 13813, vertido mediante mezcladora-bombeadora sobre lámina de aislamiento para formación de suelo flotante, incluida, y posterior aplicación de agente filmógeno (0,15 l/m²). Incluye banda de panel rígido de poliestireno expandido para formación de juntas perimetrales de dilatación y lámina de aislamiento de polietileno reticulado de 5 mm de espesor. Totalmente rematada y preparada para recibir pasta niveladora y posterior pavimento.
Nota: En caso de no ser necesaria la ejecución de esta base para la correcta colocación del pavimento, se descontará el importe correspondiente a esta partida o su parte proporcional.

| Código | Ud | Descripción | Rendimiento | Precio |
|---|---|---|---|---|
| O01OB090 | h. | Oficial solador, alicatador (mano de obra; 14/02/2008) | 0 | 0 |
| O01OB100 | h. | Ayudante solador, alicatador (mano de obra; 14/02/2008) | 0 | 0 |
| O01OA070 | h. | Peón ordinario (mano de obra; 14/02/2008) | 0 | 0 |
| P09ABC010 | m2 | Azulejo blanco 15x15 cm. (material; 17/12/2009) | 0 | 0 |
| P01FA305 | kg | Adh. cementoso alicatado int. s/morteros C1 (material; 14/11/2007) | 0 | 0 |
| P01FJ002 | kg | Junta cementosa normal blanco<3mm CG1 (material; 14/11/2007) | 0 | 0 |

Claves: enfoscado, gris, adhesivo, línea, colocación, blanco, corte, mortero, azulejo, junta, especial, pieza, alicatado, tapajunta, fino, limpieza, hueco, inglete, medición

| Medición | Uds. | Parcial |
|---|---|---|
| fórmula: 7.08 | 1 | 7.080 |
| fórmula: 5.46 | 1 | 5.460 |
| fórmula: 33.22 | 1 | 33.220 |
| fórmula: 17.44 | 1 | 17.440 |
| fórmula: 16.84 | 1 | 16.840 |
| fórmula: 6.43 | 1 | 6.430 |
| fórmula: 3.84 | 1 | 3.840 |
| fórmula: 92.94 | 1 | 92.940 |
| Total |  | 183.25 |

**AIF022** m2 FORMACION DE RAMPA (07/09/2026)
1.2 m2
Formación de rampa de acceso para salvar un desnivel de hasta 10 cm de altura, mediante recrecido y formación de pendientes con mortero de cemento, ejecutada conforme a las dimensiones y pendientes definidas en proyecto. Incluye preparación del soporte, formación de pendientes, encuentros y remates, así como acabado superficial mediante el mismo pavimento previsto para la zona de acceso, medios auxiliares y limpieza final. Totalmente terminada y preparada para su uso.

| Medición | Uds. | Parcial |
|---|---|---|
| fórmula: 1.20 | 1 | 1.200 |
| Total |  | 1.2 |

**AIS010** Ud AYUDA ALBAÑILERIA INST.RED EVACUACION LOCAL (25/08/2026)
1 Ud
Ayudas de cualquier trabajo de albañilería, (rozas, taladros en fabricas, taladors en forjados...) necesarias para la correcta ejecución de la instalación de salubridad formada por: sistema de evacuación (bajantes interiores y exteriores de aguas pluviales y residuales, canalones, botes sifónicos, colectores suspendidos, sistemas de elevación, derivaciones individuales y cualquier otro elemento componente de la instalación), con un grado de complejidad medio, en edificio de otros usos, incluida p/p de elementos comunes. Incluso material auxiliar para la correcta ejecución de los trabajos.

**AIF010** Ud AYUDA ALBAÑILERÍA INST. FONTANERÍA LOCAL (14/02/2008)
1 Ud
Ayuda de albañilería a instalación de fontanería en un local (con una superficie construida media de 160 m2) incluyendo mano de obra en carga y descarga, materiales, apertura y tapado de rozas, taladros en forjados y/o tabiques, recibidos, remates y ayudas a acometida, tubo de alimentación, batería de contadores, grupo de presión, depósito, montantes, accesorios y piezas especiales, i/p.p. de elementos comunes, material auxiliar, limpieza y medios auxiliares.

| Código | Ud | Descripción | Rendimiento | Precio |
|---|---|---|---|---|
| O01OA040 | h | Oficial segunda (mano de obra; 02/01/2016) | 0 | 0 |
| O01OA070 | h. | Peón ordinario | 0 | 0 |

Claves: montante, pieza, roza, medición, tubo, auxiliar, especial, accesorio, depósito, presión, grupo, vivienda, contador, alimentar, limpieza, tapa, construcción, remate, material, descarga, carga, mano, acometida, albañil, superficie, fontanería, ayuda, medio

**AIE010** Ud AYUDA ALBAÑILERÍA INST. ELECTRICIDAD LOCAL (25/08/2026)
1 Ud
Ayuda de albañilería a instalación de electricidad por local (con una superficie construida media de 90 m2) incluyendo mano de obra en carga y descarga, materiales, apertura y tapado de rozas, recibidos, remates y ayudas a puesta a tierra, caja general de protección, línea general de alimentación, centralización de contadores, derivaciones individuales y cuadros de mando y protección, i/p.p. de elementos comunes, limpieza y medios auxiliares.
Claves: medio, albañil, electricidad, vivienda, superficie, construcción, mano, carga, roza, remate, descarga, medición, material, caja, ayuda, tapa, línea, centralización, protección, auxiliar, contador, derivación, individual, cuadro, tierra, limpieza, mando, alimentar

**AII010** Ud AYUDA ALBAÑILERÍA INST. ILUMINACIÓN LOCAL (25/08/2026)
1 Ud
Ayudas de cualquier trabajo de albañilería, necesarias para la correcta ejecución de la instalación de apliques y luminarias para iluminación, con un grado de complejidad medio, en edificio de otros usos, incluida p/p de elementos comunes. Incluso material auxiliar para la correcta ejecución de los trabajos.
Claves: montante, pieza, roza, medición, tubo, auxiliar, especial, accesorio, depósito, presión, grupo, vivienda, contador, alimentar, limpieza, tapa, construcción, remate, material, descarga, carga, mano, acometida, albañil, superficie, fontanería, ayuda, medio

**AIC010** Ud AYUDA ALBAÑILERÍA INST.CLIMATIZACION Y VENTILACION LOCAL (14/02/2008)
1 Ud
Ayuda de albañilería a instalaciones de climatizacion y ventilacion por local (con una superficie construida media de 90 m2) y su parte correspondiente de zonas comunes, incluyendo mano de obra en carga y descarga, materiales, apertura y tapado de rozas, recibidos, limpieza, remates y medios auxiliares.

| Código | Ud | Descripción | Rendimiento | Precio |
|---|---|---|---|---|
| O01OA040 | h | Oficial segunda | 0 | 0 |
| O01OA070 | h. | Peón ordinario | 0 | 0 |

Claves: vivienda, construcción, superficie, acondicionar, medio, mano, albañil, auxiliar, descarga, remate, limpieza, roza, tapa, material, aire, ayuda, carga

## T TABIQUERIAS Y REFUERZOS (25/08/2026)

**FBY010** m² TABIQUE AUTOPORTANTE C/Y 15+48+15 / 400 ST (25/08/2026)
22.555 m²
m². Suministro y colocación, por empresa homologada, de tabique formado por 2 placas de cartón yeso de 15 mm STANDARD de la marca PLADUR, KNAUF o PLACOPLATRE, una a cada lado, con estructura interna de acero galvanizado de 48 mm de espesor con canales en suelo y techo, y montantes cada 40 cm de separación entre ellos. Se incluye , tratamiento de juntas, banda de estanqueidad y banda elástica de separación con el pavimento. Arriostrando a la estructura más cercana ó en su defecto a una estructura auxiliar también incluida, del mismo tipo de perfil que el propio Pladur. Totalmente terminado y listo para pintar.
Medida la superficie ejecutada.
TIPO PLACA:
Pladur N.
Knauf ST.
Placoplatre Standard BA.

| Medición | Uds. | Largo | Alto | Parcial |
|---|---|---|---|---|
| Zona de taquillas | 1 | 5.18 | 3.25 | 16.835 |
| Despacho | 1 | 1.76 | 3.25 | 5.720 |
| Total |  |  |  | 22.555 |

**FBY0101** m² TABIQUE LADRILLO HUECO DOBLE (07/09/2026)
19.964 m²
Hoja de partición interior, de 9 cm de espesor, de fábrica de ladrillo cerámico hueco doble, para revestir, 24x11,5x9 cm, con juntas horizontales y verticales de 10 mm de espesor, recibida con mortero de cemento industrial, color gris, M-5, suministrado a granel.

| Medición | Uds. | Largo | Alto | Parcial |
|---|---|---|---|---|
| Recepción (enpleados) | 1 | 4.48 | 1.1 | 4.928 |
| Sala reformers | 1 | 11.9 | 1.2 | 14.280 |
|  | 1 | 0.63 | 1.2 | 0.756 |
| Total |  |  |  | 19.964 |

**FBR100** Ud REFUERZOS PARA COLGAR (25/08/2026)
7 Ud
Ud. Refuerzo con tableros de DM para estanterías, accesorios, etc.

| Medición | Uds. | Parcial |
|---|---|---|
| Barras accesibles | 2 | 2.000 |
| Lavamanos | 2 | 2.000 |
| Estante vestuarios | 2 | 2.000 |
| Asiento accesible | 1 | 1.000 |
| Total |  | 7 |

## R REVESTIMIENTOS, FALSOS TECHOS Y ACABADOS (14/11/2007)

### RHP PAVIMENTOS (14/11/2007)

**RPN010** m2 PASTA NIVELADORA 2-3 mm (14/11/2007)
183.25 m2
Capa fina de pasta niveladora de suelos, CT - C20 - F6 según UNE-EN 13813, de 2 mm de espesor, aplicada manualmente, para la regularización y nivelación de la superficie soporte interior de hormigón o mortero, previa aplicación de imprimación monocomponente a base de resinas sintéticas modificadas sin disolventes, de color amarillo, preparada para recibir pavimento cerámico, de corcho, de madera, laminado, flexible o textil. Incluso banda de panel rígido de poliestireno expandido para la preparación de las juntas perimetrales de dilatación.

| Código | Ud | Descripción | Rendimiento | Precio |
|---|---|---|---|---|
| O01OB090 | h. | Oficial solador, alicatador | 0 | 0 |
| O01OB100 | h. | Ayudante solador, alicatador | 0 | 0 |
| O01OA070 | h. | Peón ordinario | 0 | 0 |
| P09ABC010 | m2 | Azulejo blanco 15x15 cm. | 0 | 0 |
| P01FA305 | kg | Adh. cementoso alicatado int. s/morteros C1 | 0 | 0 |
| P01FJ002 | kg | Junta cementosa normal blanco<3mm CG1 | 0 | 0 |

Claves: enfoscado, gris, adhesivo, línea, colocación, blanco, corte, mortero, azulejo, junta, especial, pieza, alicatado, tapajunta, fino, limpieza, hueco, inglete, medición

| Medición | Uds. | Parcial |
|---|---|---|
| fórmula: 7.08 | 1 | 7.080 |
| fórmula: 5.46 | 1 | 5.460 |
| fórmula: 33.22 | 1 | 33.220 |
| fórmula: 17.44 | 1 | 17.440 |
| fórmula: 16.84 | 1 | 16.840 |
| fórmula: 6.43 | 1 | 6.430 |
| fórmula: 3.84 | 1 | 3.840 |
| fórmula: 92.94 | 1 | 92.940 |
| Total |  | 183.25 |

**PML010** m2 PAV. LAMINADO FINFLOOR XL (14/02/2008)
92.94 m2
Suministro y colocación de pavimento laminado de gama alta, formato extra grande y sin bisel, modelo Finfloor XL, Roble Eyre Beige – Wood Impression Eyre, de Finsa, de dimensiones 1780 x 246 x 10 mm, colocado sobre base de soporte previamente preparada y nivelada, mediante sistema de unión en seco según las indicaciones del fabricante. Incluye piezas especiales, recortes, ajustes, medios auxiliares y limpieza final, totalmente terminado y listo para su uso.

| Código | Ud | Descripción | Rendimiento | Precio |
|---|---|---|---|---|
| O01OB150 | h. | Oficial 1ª carpintero (mano de obra; 14/02/2008) | 0.3 | 0 |
| O01OA070 | h. | Peón ordinario | 0.3 | 0 |
| P08MT030 | m2 | Tarima maciza s/barnizar Elondo 90/100x15 mm (material; 02/01/2016) | 1.05 | 0 |
| P08MR190 | m | Rodapié macizo roble (material; 02/01/2016) | 1.15 | 0 |
| P08MA110 | m2 | Sistemas de clips (material; 02/01/2016) | 0.01 | 0 |
| P08SW050 | m2 | Lámina polietileno 2 mm anti-vapor (material; 02/01/2016) | 1.05 | 0 |

Claves: clase, ejecución, barrera, celular, elondo, unión, clip, lámina, colocación, flotador, piso, recorte, rodapié, material, marco, círculo, superficie, polietileno, tarima

| Medición | Parcial |
|---|---|
| fórmula: 92.94 | 92.940 |
| Total | 92.94 |

**PML0101** m2 PAV. GRES PORCELANICO IMITACION HORMIGON ARGENTA (14/02/2008)
81.294 m2
Pavimento cerámico de gres porcelánico rectificado Argenta Cerámica, modelo Core Argent RC (PRC), de formato 60x60 cm, acabado según especificaciones de proyecto, colocado mediante adhesivo cementoso mejorado tipo C2 TE S1, sobre soporte previamente preparado, nivelado y limpio, con juntas de colocación de ancho adecuado al formato, incluso replanteo, cortes, piezas especiales, encuentros y remates, rejuntado con mortero de juntas y limpieza final, completamente terminado.

| Código | Ud | Descripción | Rendimiento | Precio |
|---|---|---|---|---|
| O01OB150 | h. | Oficial 1ª carpintero | 0.3 | 0 |
| O01OA070 | h. | Peón ordinario | 0.3 | 0 |
| P08MT030 | m2 | Tarima maciza s/barnizar Elondo 90/100x15 mm | 1.05 | 0 |
| P08MR190 | m | Rodapié macizo roble | 1.15 | 0 |
| P08MA110 | m2 | Sistemas de clips | 0.01 | 0 |
| P08SW050 | m2 | Lámina polietileno 2 mm anti-vapor | 1.05 | 0 |

Claves: clase, ejecución, barrera, celular, elondo, unión, clip, lámina, colocación, flotador, piso, recorte, rodapié, material, marco, círculo, superficie, polietileno, tarima

| Medición | Uds. | Parcial |
|---|---|---|
| fórmula: 33.22 | 1 | 33.220 |
| fórmula: 17.44 | 1 | 17.440 |
| fórmula: 16.84 | 1 | 16.840 |
| fórmula: 7.08 | 1.1 | 7.788 |
| fórmula: 5.46 | 1.1 | 6.006 |
| Total |  | 81.294 |

**PML0102** m2 PAV. GRES PORCELANICO IMITACION HORMIGON ARGENTA (CLASE C3) (14/02/2008)
11.297 m2
Pavimento de gres porcelánico rectificado antideslizante, clase 3 (C3), Argenta Cerámica, modelo Core Argent RC (PRC), de formato 60x60 cm, colocado mediante adhesivo cementoso mejorado tipo C2 TE S1, sobre soporte previamente preparado, nivelado y limpio, con juntas de colocación según especificaciones del fabricante, incluso replanteo, cortes, encuentros y remates, rejuntado con mortero de juntas y limpieza final, completamente terminado.

| Código | Ud | Descripción | Rendimiento | Precio |
|---|---|---|---|---|
| O01OB150 | h. | Oficial 1ª carpintero | 0.3 | 0 |
| O01OA070 | h. | Peón ordinario | 0.3 | 0 |
| P08MT030 | m2 | Tarima maciza s/barnizar Elondo 90/100x15 mm | 1.05 | 0 |
| P08MR190 | m | Rodapié macizo roble | 1.15 | 0 |
| P08MA110 | m2 | Sistemas de clips | 0.01 | 0 |
| P08SW050 | m2 | Lámina polietileno 2 mm anti-vapor | 1.05 | 0 |

Claves: clase, ejecución, barrera, celular, elondo, unión, clip, lámina, colocación, flotador, piso, recorte, rodapié, material, marco, círculo, superficie, polietileno, tarima

| Medición | Uds. | Parcial |
|---|---|---|
| fórmula: 6.43 | 1.1 | 7.073 |
| fórmula: 3.84 | 1.1 | 4.224 |
| Total |  | 11.297 |

**PMR020** m RODAPIÉ DM HIDRÓFUGO 10 CM LACADO BLANCO (27/08/2025)
99.132 m
Suministro y colocación de rodapié de DM hidrófugo de 10 cm, recibido con adhesivo cementoso de uso exclusivo para interiores, Ci sin ninguna característica adicional, blanco, para junta mínima (entre 1,5 y 3 mm), con la misma tonalidad de las piezas. Ejecutado según NTE-RSR. Longitud medida según documentación gráfica de Proyecto, sin incluir huecos de puertas.

| Medición | Uds. | Largo | Parcial |
|---|---|---|---|
| Acceso | 1.05 | 2.18 | 2.289 |
| Recepción (clientes) | 1.05 | 5.52 | 5.796 |
| Recepción (empleados) | 1.05 | 1.65 | 1.733 |
| Distribuidor | 1.05 | 12.9 | 13.545 |
| Sala de espera | 1.05 | 11 | 11.550 |
| Zona de taquilla | 1.05 | 12.83 | 13.472 |
| Sala reformers | 1.05 | 48.33 | 50.747 |
| Total |  |  | 99.132 |

**PMR0201** m PLETINA DE ACERO INOXIDABLE, CAMBIO DE PAVIMENTO (27/08/2025)
3.6 m
Pletina de acero inoxidable AISI 304, de aproximadamente 100 mm de anchura y espesor adecuado al cambio de pavimento, colocada como elemento de transición entre pavimentos de diferente acabado, incluso cortes, preparación, fijación, nivelación y remates, completamente terminada.

| Medición | Uds. | Largo | Parcial |
|---|---|---|---|
| Aseo accesible / mujeres | 1 | 1 | 1.000 |
| Aseo hombres | 1 | 0.9 | 0.900 |
| Despacho | 1 | 0.8 | 0.800 |
| Sala reformers | 1 | 0.9 | 0.900 |
| Total |  |  | 3.6 |

### RVA ALICATADOS (12/06/2026)

**RAP010** m2 REVESTIMIENTO GRES PORCELANICO ARGENTA PARAMENTOS VERTICALES (12/06/2026)
71.845 m2
Revestimiento de paramentos verticales mediante baldosa de gres porcelánico rectificado Argenta Cerámica, modelo Core Argent RC (PRC), de formato 60x60 cm y 10 mm de espesor, colocado mediante adhesivo cementoso mejorado tipo C2 TE S1, sobre paramento previamente preparado, nivelado y limpio, con juntas de colocación según especificaciones del fabricante, incluso replanteo, cortes, encuentros, esquinas y remates, rejuntado con mortero de juntas y limpieza final, completamente terminado.

| Medición | Uds. | Largo | Alto | Parcial |
|---|---|---|---|---|
| Aseo accesible / mujeres | 1.1 | 10.42 | 3.25 | 37.252 |
| Aseo masculino | 1.1 | 8.16 | 3.25 | 29.172 |
| Mostrador | 1.1 | 4.48 | 1.1 | 5.421 |
| Total |  |  |  | 71.845 |

### RVP PANELADO (12/06/2026)

**RVP010** m2 REVESTIMIENTO TABLERO AGLOMERADO EGGER (12/06/2026)
39.67 m2
Revestimiento de paramentos verticales, mediante tablero decorativo de madera de fabricante Egger, acabado Roble Nebraska, colocado sobre paramento mediante sistema de fijación adecuado, incluso estructura auxiliar de soporte, perfiles, piezas de ajuste, cortes, encuentros, remates y medios auxiliares, completamente terminado.

| Medición | Uds. | Largo | Alto | Parcial |
|---|---|---|---|---|
| Sala de reformers | 1.1 | 8.81 | 2.4 | 23.258 |
|  | 1.1 | 4.14 | 1.2 | 5.465 |
|  | 1.1 | 18.43 | 0.54 | 10.947 |
| Total |  |  |  | 39.67 |

### RVFT FALSOS TECHOS (19/08/2026)

**FTY010** m2 FALSO TECHO CONTINUO DE CARTÓN-YESO ST (19/08/2026)
183.25 m2
m². Suministro y construcción, por empresa homologada, de falso techo continuo formado por placas de cartón yeso de 15 mm, de la marca PLADUR, KNAUF o PLACOPLATRE, para altura menor de 4 metros, con parte proporcional de subestructura metálica debido a la altura del local. Incluso replanteo, nivelación y repaso de juntas, p.p. de encuentro con paramento y techo modular. Construido según NTE/PTP y especificaciones del fabricante de los paneles.
Medida la superficie ejecutada.
Nota: En caso de que el falso techo existente pueda conservarse y reutilizarse total o parcialmente, se descontará el importe correspondiente a los trabajos que finalmente no resulten necesarios ejecutar.

| Medición | Uds. | Parcial |
|---|---|---|
| fórmula: 7.08 | 1 | 7.080 |
| fórmula: 5.46 | 1 | 5.460 |
| fórmula: 33.22 | 1 | 33.220 |
| fórmula: 17.44 | 1 | 17.440 |
| fórmula: 16.84 | 1 | 16.840 |
| fórmula: 6.43 | 1 | 6.430 |
| fórmula: 3.84 | 1 | 3.840 |
| fórmula: 92.94 | 1 | 92.940 |
| Total |  | 183.25 |

## C CARPINTERIA Y CERRAJERIA (19/08/2026)

### CI CARPINTERIA INTERIOR (19/08/2026)

**CIA010** u ARMAZON METALICO PARA PUERTA CORREDERA DE MADERA (19/08/2026)
1 u
Armazón metálico de chapa ondulada y travesaños metálicos, preparado para alojar la hoja de una puerta corredera simple, de madera, de 110x210 cm y 5,5 cm de espesor máximo de hoja; colocación en entramado autoportante de placas de yeso, de 12,5 cm de espesor total, incluyendo el entramado autoportante y las placas.

| Medición | Uds. | Parcial |
|---|---|---|
| Aseo accesible / mujeres | 1 | 1.000 |
| Total |  | 1 |

**CIP020** u PUERTA CORREDERA 100 DM LACADA (19/08/2026)
1 u
Puerta interior corredera para armazón metálico, ciega, de una hoja de 203x102,5x3,5 cm, de tablero de DM prelacada en blanco RAL 9010 satinado, con moldura de forma recta; precerco de pino país de 90x35 mm; galces de MDF de 90x20 mm; tapajuntas de MDF de 70x10 mm en ambas caras. Incluso, herrajes de colgar, de cierre y tirador con manecilla para cierre de acero inox, serie básica.

| Medición | Uds. | Parcial |
|---|---|---|
| Aseo accesible / mujeres | 1 | 1.000 |
| Total |  | 1 |

**CIP0502** u PUERTA ABATIBLE 72,5 DM LACADA (19/08/2026)
1 u
Puerta interior abatible, ciega, de una hoja de 203x72,5x3,5 cm, de tablero de DM prelacada en blanco RAL 9010 satinado, con moldura de forma recta; precerco de pino país de 90x35 mm; galces de MDF de 90x20 mm; tapajuntas de MDF de 70x10 mm en ambas caras. Incluso, herrajes de colgar, de cierre y tirador con manecilla para cierre de acero inox, serie básica.

| Medición | Uds. | Parcial |
|---|---|---|
| Aseo hombres | 1 | 1.000 |
| Total |  | 1 |

**CIP0501** u PUERTA ABATIBLE 82,5 DM LACADA (19/08/2026)
2 u
Puerta interior abatible, ciega, de una hoja de 203x82,5x3,5 cm, de tablero de DM prelacada en blanco RAL 9010 satinado, con moldura de forma recta; precerco de pino país de 90x35 mm; galces de MDF de 90x20 mm; tapajuntas de MDF de 70x10 mm en ambas caras. Incluso, herrajes de colgar, de cierre y tirador con manecilla para cierre de acero inox, serie básica.

| Medición | Uds. | Parcial |
|---|---|---|
| Despacho | 1 | 1.000 |
| Archivo | 1 | 1.000 |
| Total |  | 2 |

### CE CARPINTERIA EXTERIOR (25/08/2026)

**CEC010** Ud MONTAJE DE PUERTA DE ACCESO (25/08/2026)
1 Ud
Montaje de puerta de acceso previamente desmontada, incluyendo colocación, aplomado, nivelación y fijación al hueco existente, así como montaje y ajuste de herrajes, mecanismos y elementos auxiliares necesarios para su correcto funcionamiento. Incluye medios auxiliares, remates y limpieza final, totalmente terminada y en correcto estado de funcionamiento.

### CER CERRAJERIA (07/09/2026)

**CER0101** m BARANDILLA DE ACERO INOXIDABLE CON DOBLE PASAMANOS (07/09/2026)
3.61 m
Suministro y colocación de barandilla de protección de acero inoxidable, con doble pasamanos dispuesto a diferentes alturas para cumplimiento de las condiciones de accesibilidad, incluyendo soportes, anclajes, elementos de fijación, remates y demás elementos necesarios para su correcta instalación. Totalmente instalada, aplomada y nivelada, incluyendo medios auxiliares y limpieza final.
Nota: El importe de esta partida se descontará si finalmente no se requiere la adecuación de la zona de acceso.

## V VIDRIERIA (15/09/2025)

**VPA010** Ud PUERTA ABATIBLE DE VIDRIO TEMPLADO (15/09/2025)
1 Ud
Suministro y colocacion de puerta de Paso de Cristal compuesta por: perfil bajo, minimalista y prismático recto con juntas de
neopreno perimetrales; hoja de puerta de 825 x h.total x 43 mm, con enmarcado
perimetral de aluminio visto, cristal securit templado de 6 mm transparente e incoloro.
Bisagras de superficie y maneta tubular curva. Aluminio y accesorios en colores standard.
Se incluyen todos los elementos necesarios para su instalación. Medidas 900 x h 2600 mm. Totalmente integrada en mampara divisoria.

| Medición | Uds. | Parcial |
|---|---|---|
| Sala Reformers | 1 | 1.000 |
| Total |  | 1 |

**VMF010** m² MAMPARA FIJA VIDRIO LAMINADO 5+5 (25/08/2026)
17.304 m²
Suministro y colocación de mampara acristalada, compuesta por perfil "U" 30x15mm. en la
parte superior y perfil "U" 15x15 mm. en la parte inferior y laterales. Cristal transparente
laminar 5+5 mm. de suelo a techo unidos a testa exentos de silicona, realizado con perfil
semirrígido de polimetraquilato. Aluminios en color estándar. Se incluyen perfil de aluminio para simulacion de cuarterones segun modelo de franquicia y todos los elementos necesarios para su instalación.

| Medición | Uds. | Largo | Alto | Parcial |
|---|---|---|---|---|
| Sala Reformers | 1 | 12.36 | 1.4 | 17.304 |
| Total |  |  |  | 17.304 |

**VEI020** u ESPEJO RECLINABLE RETROILUMINADO CON LED ANTIVAHO 70x80 CM (19/08/2026)
2 u
Espejo retroiluinado LED reclinable, antivaho, de dimensiones 70x80 cm. Totalmente instalado y funcionando cumpliendo el CTE DB SUA

| Medición | Uds. | Parcial |
|---|---|---|
| Aseo accesible / mujeres | 1 | 1.000 |
| Aseo hombres | 1 | 1.000 |
| Total |  | 2 |

**VFM010** u MAMPARA DUCHA PUERTAS CORREDERAS (19/08/2026)
1 u
Mampara frontal para ducha, de 1450 a 1650 mm de anchura y 1850 mm de altura, formada por dos puertas correderas, de vidrio translúcido con perfiles de aluminio acabado blanco. Incluso fijaciones y sellado de juntas. Totalmente instalad, cumpliendo CTE DB SUA.

| Medición | Uds. | Parcial |
|---|---|---|
| ASEO MASCULINO | 1 | 1.000 |
| Total |  | 1 |

## M MOBILIARIO Y EQUIPAMIENTO (11/06/2025)
Nota: El capítulo de mobiliario y equipamiento contempla únicamente el mobiliario de obra definido en el proyecto y el equipamiento de los aseos, no estando incluido ningún otro tipo de mobiliario, equipamiento o elemento decorativo.

**MMA010** u MOSTRADOR (11/06/2025)
1 u
Mostrador de obra conforme a planos de proyecto y al libro de estilo, mediante tablero decorativo de madera de fabricante Egger, acabado Roble Nebraska, colocado sobre la estructura previamente ejecutada mediante sistema de fijación adecuado. Incluye cortes, piezas de ajuste, encuentros, remates y medios auxiliares necesarios para su correcta ejecución. Revestimiento de las superficies indicadas mediante gres porcelánico rectificado, marca Argenta Cerámica, modelo Core Argent RC (PRC), de formato 60x60 cm, igual al pavimento del local, colocado mediante adhesivo cementoso mejorado tipo C2 TE S1, incluyendo cortes, piezas especiales, encuentros, rejuntado y limpieza final. Acabado de pintura en color a definir, igual al de los paramentos, conforme a las especificaciones del libro de estilo. Totalmente acabado y listo para su uso

| Medición | Uds. | Parcial |
|---|---|---|
| RECEPCION | 1 | 1.000 |
| Total |  | 1 |

**MSA010** u CONJUNTO ACCESORIOS ASEO (19/08/2026)
2 u
Conjunto de accesorios para aseo consistente en: 1 ud Dosificador de jabón con pulsador ROCA Public, Acero inoxidable acabado satinado, 1 ud dispensador papel higiénicio ROCA Public, Acero inoxidable acabado satinado , 1ud Secador de mano con tobera ROCA Public, Acero Inoxidable, 1 ud Papelera con tapa ROCA Publicl 3 L., Acero inoxidable acabado mate.
Totalmente instalados y funcionando

| Medición | Uds. | Parcial |
|---|---|---|
| Aseo accesible / mujeres | 1 | 1.000 |
| Aseo hombres | 1 | 1.000 |
| Total |  | 2 |

**MMA0101** m2 ESTANTERIA DE OBRA MADERA (07/09/2026)
4.8 m2
Ejecución de estantería de obra a medida, conforme a libro de estilo, formada por laterales, divisiones verticales y estantes horizontales, mediante tablero decorativo de madera de fabricante Egger o equivalente, acabado similar a Roble Nebraska. Incluye cortes, mecanizados, piezas de ajuste, encuentros, remates, sistema de fijación, medios auxiliares y todos los elementos necesarios para su correcta ejecución. Totalmente terminada y lista para su uso.

| Medición | Uds. | Largo | Alto | Parcial |
|---|---|---|---|---|
|  | 1 | 2.4 | 2 | 4.800 |
| Total |  |  |  | 4.8 |

## S SANITARIOS (24/07/2021)

**SAP010** u PLATO DUCHA DE OBRA (24/07/2021)
2 u
Ejecución de plato de ducha de obra a ras de suelo, con formación de pendientes hacia el desagüe y sistema de impermeabilización mediante lámina impermeabilizante, incluyendo tratamiento de encuentros, esquinas, pasos de instalaciones y sellado de juntas. Revestimiento mediante gres porcelánico rectificado antideslizante, clase 3 (C3), Argenta Cerámica, modelo Core Argent RC (PRC), de formato 60x60 cm, colocado mediante adhesivo cementoso mejorado tipo C2 TE S1. Incluye formación y preparación del soporte, impermeabilización completa, banda perimetral, sellado de encuentros, rejuntado y remates necesarios, así como placa embellecedora y juego de desagüe ROCA modelo IN DRAIN BASIC de 60 cm de ancho. Incluye conexión a la red de desagüe, prueba de estanqueidad, medios auxiliares y limpieza final. Totalmente instalado, rematado y funcionando.

| Código | Ud | Descripción | Rendimiento | Precio |
|---|---|---|---|---|
| m23O01OB200 | h | Oficial 1ª fontanero calefactor (mano de obra; 01/08/2023) | 0.4 | 0 |
| m23O01OB210 | h | Oficial 2ª fontanero calefactor (mano de obra; 01/08/2023) | 0.4 | 0 |
| m23P18D030 | ud | P. ducha acrílica 120x75 c/d. (material; 01/08/2023) | 1 | 0 |
| m23P18GD060 | ud | Cjto.mmdo. ducha cro. (material; 01/08/2023) | 1 | 0 |
| m23P18GD080 | ud | Rociador ducha masaje 3 func.cromo (material; 01/08/2023) | 1 | 0 |
| m23P17SV010 | ud | Válvula p/ducha sal.horizon.40mm (material; 01/08/2023) | 1 | 0 |
| %PM0050 | % | Pequeño Material (17/05/2024) | 0 % |  |
| %CI0600 | % | Costes Indirectos (24/07/2021) | 0 % |  |

| Medición | Uds. | Parcial |
|---|---|---|
| Aseo Accesible / mujeres | 1 | 1.000 |
| Aseo hombres | 1 | 1.000 |
| Total |  | 2 |

**SAI010** u INODORO COMPLETO ROCA VICTORIA (19/08/2026)
2 u
Suministro e instalación de inodoro completo de porcelana sanitaria, con salida horizontal, marca ROCA, modelo Victoria, acabado en color blanco, compuesto por taza, cisterna de alimentación inferior y tapa. Dimensiones aproximadas 370 x 665 x 780 mm. Incluye mecanismos de descarga y alimentación, latiguillo, manguito de conexión, llave de corte, elementos de fijación, juntas, conexión a las redes de abastecimiento y evacuación, sellado y todos los accesorios y medios auxiliares necesarios para su correcta instalación. Totalmente instalado, conectado, probado y funcionando.
Nota: En caso de reutilización de los aparatos sanitarios existentes, únicamente se contemplará el montaje de los mismos, debiendo reducirse el importe de la partida.

| Medición | Uds. | Parcial |
|---|---|---|
| Aseo Accesible / mujeres | 1 | 1.000 |
| Aseo hombres | 1 | 1.000 |
| Total |  | 2 |

**SAL010** u LAVABO MURAL ROCA ACCESS (19/08/2026)
1 u
Lavabo mural, colección Access de ROCA, dimensiones (Ln x An x Al) 640x550x165 mm y peso 19,2kg, acabado blanco, agujeros para grifería: 1 practicado en el centro. Sin rebosadero. Conjunto de fijaciones incluido. Juego de desagüe, sifón para instalación mural. Totalmente instalado, conectado y funcionando.
Nota: En caso de reutilización de los aparatos sanitarios existentes, únicamente se contemplará el montaje de los mismos, debiendo reducirse el importe de la partida.

| Medición | Uds. | Parcial |
|---|---|---|
| Aseo Accesible / mujeres | 1 | 1.000 |
| Total |  | 1 |

**SAL015** u LAVABO BAJO ENCIMERA ROCA DIVERTA (19/08/2026)
1 u
Lavabo bajo encimera, colección Diverta de ROCA, dimensiones (Ln x An x Al) 500x380x170 mm , acabado blanco, agujeros para grifería: 1 practicado en el centro. Sin rebosadero. Conjunto de fijaciones incluido. Juego de desagüe, sifón para instalación. Totalmente instalado, conectado y funcionando.
Nota: En caso de reutilización de los aparatos sanitarios existentes, únicamente se contemplará el montaje de los mismos, debiendo reducirse el importe de la partida.

| Medición | Uds. | Parcial |
|---|---|---|
| Aseo masculino | 1 | 1.000 |
| Total |  | 1 |

**SAI020** u GRIFERIA LAVAMANOS COLD START ROCA (19/08/2026)
2 u
Grifería monomando para lavabo, con caño mezzo, cuerpo liso, Cold Start, limitador de caudal a 5 l/min y sistema de apertura con agua fría para ahorro de energía y desagüe, acabado cromado. Incluso juego de fijación y silicona para sellado de juntas. Totalmente instalado, conectada y funcionando.

| Medición | Uds. | Parcial |
|---|---|---|
| Aseo Accesible / mujeres | 1 | 1.000 |
| Aseo hombres | 1 | 1.000 |
| Total |  | 2 |

**SAP011** U GRIFERIA MONOCOMANDO DUCHA ROCA (03/09/2026)
2 U
Griferia mezcladora monomando ROCA-L20 empotrado con rociador circular Rain-Sense 200mm y brazo de ducha de pared L400mm,-Flexo, soporte y ducha de mano Stella 100/3 acabado cromado, conforme UNE 19703:2016 y UNE-EN 200:2008.
Totalmente instalado, conectada y funcionando./ juego de desagüe y válvula de desagüe de salida horizontal de 40 mm, p.p. de pequeño material y medios auxiliares. Medido la unidad ejecutada.

| Medición | Uds. | Parcial |
|---|---|---|
| Aseo Accesible / mujeres | 1 | 1.000 |
| Aseo hombres | 1 | 1.000 |
| Total |  | 2 |

**SAA010** u ASIENTO DUCHA ACCESIBLE (19/08/2026)
1 u
Suministro e instalación de asiento de ducha abatible, marca ROCA, modelo Access, acabado en color blanco, de dimensiones aproximadas 400 x 420 x 80 mm. Incluye soportes, elementos de anclaje y fijación, tornillería, accesorios y todos los elementos auxiliares necesarios para su correcta instalación sobre el paramento. Totalmente instalado, fijado, nivelado y comprobado.

| Medición | Uds. | Parcial |
|---|---|---|
| Aseo Accesible / mujeres | 1 | 1.000 |
| Total |  | 1 |

**SAC010** u ASA DE BAÑO ABATIBLE ACCESIBLE (19/08/2026)
2 u
Suministro e instalación de asa abatible para WC adaptado, marca ROCA, modelo Access, acabado en color blanco, de dimensiones aproximadas 99 x 800 x 220 mm. Incluye soportes, elementos de anclaje y fijación, tornillería, accesorios y todos los elementos auxiliares necesarios para su correcta instalación sobre el paramento. Totalmente instalada, fijada, nivelada y comprobada.

| Medición | Uds. | Parcial |
|---|---|---|
| Aseo Accesible / mujeres | 2 | 2.000 |
| Total |  | 2 |

**SAC020** u ASA DE BAÑO ANGULAR ACCESIBLE (19/08/2026)
1 u
Suministro e instalación de asa de baño angular a 135º para WC adaptado, marca ROCA, modelo Access, acabado en color blanco, de dimensiones aproximadas 480 x 80 x 248 mm. Incluye soportes, elementos de anclaje y fijación, tornillería, accesorios y todos los elementos auxiliares necesarios para su correcta instalación sobre el paramento. Totalmente instalada, fijada, nivelada y comprobada.

| Medición | Uds. | Parcial |
|---|---|---|
| Aseo Accesible / mujeres | 1 | 1.000 |
| Total |  | 1 |

**SAP012** FUENTE DE AGUA (03/09/2026)
1
Fuente de agua, mural, de 115x300x300 mm, con carcasa de acero inoxidable AISI 304, grifo surtidor con regulación de la altura de chorro, válvula de desagüe y peto trasero para fijación mural, con llave de corte. Totalmente instalado, conectada y funcionando.

## IE INSTALACION ELECTRICA E ILUMINACION

### IEE Electricidad e Iluminación

#### IEE-01 General Instalación eléctrica (14/02/2024)
Red de tierras

| Código | Ud | Descripción | Cantidad | Precio |
|---|---|---|---|---|
| DIE060 | m² | Desmontaje de instalacion electrica e iluminacion | 1 | 0 |

**C07E120GEN** u INSTALACIÓN ELÉCTRICA PROVISIONAL DE OBRA Y GESTIÓN DE SUMINISTR (14/02/2024)
1 u
Conjunto de trabajos e instalaciones para la dotación de suministro eléctrico provisional durante la fase de obras en local, incluyendo tramitación completa ante la empresa distribuidora y el Organismo Competente (solicitud de punto de suministro provisional, tasas, derechos de enganche y emisión/registro del Certificado de Instalación Eléctrica CIE de obra).
Incluye el suministro, montaje, mantenimiento y posterior desmontaje del cuadro general de obra dotado de protecciones magnetotérmicas, diferenciales, tomas de corriente protegidas (monofásicas y trifásicas según necesidad) y parada de emergencia; línea de acometida temporal, conexión y puesta a tierra independiente, alumbrado provisional básico de seguridad y tomas de fuerza para maquinaria en tajos de trabajo. Totalmente ejecutado, legalizado y en servicio conforme REBT y normativa de seguridad y salud.
Nota: Esta partida no será necesario presupuestarla en caso de que las acciones anteriormente descritas no sean necesarias.

#### IEE-02 Red de tierras (14/02/2024)

**C07E120N** u PRUEBA RED DE TIERRAS EXISTENTE (14/02/2024)
1 u
Comprobación y medida de la resistencia de puesta a tierra del edificio. La resistencia obtenida debe ser menor que los valores normativos, tal y como marca el REBT. En el caso de que la resistencia no esté dentro de los valores normativos, será responsabilidad del instalador conseguir un valor adecuado.

| Código | Ud | Descripción | Rendimiento | Precio |
|---|---|---|---|---|
| P32IE120N | u | Prueba de resistencia red de tierras existente (material; 14/02/2024) | 1 | 0 |

| Medición | Uds. | Parcial |
|---|---|---|
| General | 1 | 1.000 |
| Total |  | 1 |

#### IEE-03 Instalaciones de enlace

**E17BDT040** m DERIVACIÓN INDIVIDUAL TRIFÁSICA 5x16 mm2
35 m
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, según Planos y demás Documentos de Proyecto, indicaciones de la D.F. y normativa vigente. Conforme a REBT, ITC-BT-15, NTE-IEB, UNE-HD 60364-1:2009 y UNE-HD 60364-1:2009/A11:2018. Cableado conforme UNE-EN 60332-1-2-3 y UNE 21123-4:2017. Materiales con marcado CE y Declaración de Prestaciones (CPR) según Reglamento Europeo (UE) 305/2011.
Nota: En caso de que la Derivación Individual existente se pueda conservar, se descontará el importe correspondiente a esta partida o la parte proporcional de los trabajos que no sea necesario ejecutar.

| Código | Ud | Descripción | Rendimiento | Precio |
|---|---|---|---|---|
| E00A0010 | h | Oficial 1ª electricista (mano de obra) | 0.135 | 0 |
| E00A0020 | h | Oficial 2ª electricista (mano de obra) | 0.135 | 0 |
| P15NCQ070b | m | Cable Cu 0,6/1kV RZ1-K (AS) Cca-s1b,d1,a1 - 5x16 mm2 (material; 06/02/2024) | 1.05 | 0 |
| %PM0200 | % | Pequeño Material (06/02/2024) | 0 % |  |

#### IEE-04 Cuadros eléctricos

**E17CBO200** u CUADRO GENERAL BAJA TENSIÓN (CGBT)
1 u
Suministro y montaje de Cuadro General de Baja Tensión (CGBT), formado por caja de distribución superficie con puerta y cerradura, envolvente de tipo modular, de conformidad con la norma UNE 61439 -1/-2/-3, clase de protección I, conexión a tierra, grado de protección IP43 e IK08. con capacidad para albergar toda la aparamenta reflejada en los esquemas unifilares mas una reserva de espacio del 25%. Capacidad total mínima para 90 módulos de 18mm. Dimensión del cuadro 600mm x 800mm (medidas aproximadas). La envolvente incluye cerradura con llave. Con perfil omega y embarrado de protección, y equipado según esquemas unifilares. Totalmente instalado; i/p.p. de conexiones, bornes, pletinas y rotulación. Conforme a REBT: ITC-BT-10, ITC-BT-17, ITC-BT-25 e ITC-BT-26.
Nota: En caso de que el Cuadro General de Baja Tensión (CGBT) existente se pueda conservar, se descontará el importe correspondiente a esta partida o la parte proporcional de los trabajos que no sea necesario ejecutar.

| Código | Ud | Descripción | Rendimiento | Precio |
|---|---|---|---|---|
| E00A0010 | h | Oficial 1ª electricista | 2 | 0 |
| O01OB220 | h | Ayudante electricista (mano de obra; 10/02/2024) | 2 | 0 |
| P15FHM150N | u | Envolvente metálica (material; 13/02/2024) | 1 | 0 |
| P15FRSEUC01N | u | Aparamenta eléctrica segun Esquema Unifilar (material; 06/02/2024) | 1 | 0 |
| %PM02500250 | % | Pequeño Material (07/06/2024) | 0 % |  |

#### IEE-05 Canalizaciones

**E17NH063** m CANALIZACIÓN TUBO FLEXIBLE D=63 mm
35 m
Suministro y montaje de Canalización de tubo flexible de PVC, de diámetro 63 mm. Instalado en falso techo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0.05 | 0 |
| O01OB220 | h | Ayudante electricista | 0.05 | 0 |
| MN2624502490 | m | TUBO FLEXIBLE D=63 MM (material; 29/07/2024) | 1.05 | 0 |
| %PM0500 | % | Pequeño Material (06/02/2024) | 0 % |  |

**UPEMS6023P108** m BANDEJA DE REJILLA 60x300 GC (27/06/2025)
41 m
Suministro y montaje de m. de Bandeja portacables de rejilla tipo Rejiband, fabricada en acero al carbono según UNE 10016-2:94 (prox. UNE-EN ISO 16120), dimensiones 300x60 mm con borde de seguridad, certificado de ensayo de resistencia al fuego E90, según DIN 4102-12, marcado N de AENOR, y sistema de protección Galvanizado en Caliente según UNE†“EN-ISO 1461-99, con espesor medio de la capa protectora de 70 micras. Incluso parte proporcional de soportes Omega o Reforzados y otros accesorios necesarios. Todo ello acorde con la norma UNE-EN-61537 según Marcado N de AENOR. Instalada, incluyendo replanteo.

| Código | Ud | Descripción | Rendimiento | Precio |
|---|---|---|---|---|
| PPEM60232300 | m | Bandeja Rejiband 60x300 GC C7 (material; 27/06/2025) | 1 | 0 |
| OGEN028 | h | Oficial 1ª electricista (mano de obra; 27/06/2025) | 0.05 | 0 |
| OGEN029 | h | Ayudante electricista (mano de obra; 27/06/2025) | 0.05 | 0 |
| %PEMPP3584 | % | P.p. soportes, uniones y accesorios (27/06/2025) | 0 % |  |

#### IEE-06 Circuitos interiores

**E01JBDE0010** m CIRCUITO MONOFÁSICO 2x1,5+TTx1,5 (RZ1-K)
127.6 m
Suministro y montaje de circuito monofásico montado en canal, bandeja o tubo libre de halógenos (rígido/flexible) en función del tramo de instalación, conductor multipolar (fase, neutro y tierra) de cobre flexible de 1,5 mm2 de sección, aislamiento RZ1-K 0,6/1 KV (clase de reacción al fuego mínima Cca-s1b,d1,a1 y libre de halógenos), en sistema monofásico (fase, neutro y tierra), incluido p./p. de cajas de registro, regletas de conexión y pequeño material. Incluye p.p de tubo libre de halógenos (rígido/flexible) desde canal o bandeja hasta a puntos de consumo y cajas de derivación/registro.Comprende todos los trabajos, materiales y medios auxiliares necesarios para dejar la unidad completa, totalmente instalada, probada y en perfecto estado de funcionamiento, segun Planos y demas Documentos de Proyecto, indicaciones de la D.F. y normativa vigente.
Nota: Se intentará aprovechar al máximo el cableado existente, siempre que este en buen estado y sea equivalente a lo previsto. En ese caso, se descontará el importe correspondiente a esta partida o la parte proporcional de los trabajos que no sea necesario ejecutar.

| Código | Ud | Descripción | Rendimiento | Precio |
|---|---|---|---|---|
| E00A0010 | h | Oficial 1ª electricista | 0.1 | 0 |
| E00A0020 | h | Oficial 2ª electricista | 0.1 | 0 |
| E00BB0110 | m | Conductor multipolar 3x1,5 mm² 0,6/ 1 kV RZ1-K Cu (material; 19/06/2024) | 1 | 0 |
| %E00Y0010 | % | PEQUEÑO MATERIAL (21/02/2025) | 0 % |  |

| Medición | Uds. | Largo | Parcial |
|---|---|---|---|
|  | 1.1 | 116 | 127.600 |
| Total |  |  | 127.6 |

**E01JBDE0020** m CIRCUITO MONOFÁSICO 2x2,5+TTx2,5 (RZ1-K)
324.5 m
Suministro y montaje de circuito monofásico montado en canal, bandeja o tubo libre de halógenos (rígido/flexible) en función del tramo de instalación, conductor multipolar (fase, neutro y tierra) de cobre flexible de 2,5 mm2 de sección, aislamiento RZ1-K 0,6/1 KV (clase de reacción al fuego mínima Cca-s1b,d1,a1 y libre de halógenos), en sistema monofásico (fase, neutro y tierra), incluido p./p. de cajas de registro, regletas de conexión y pequeño material. Incluye p.p de tubo libre de halógenos (rígido/flexible) desde canal o bandeja hasta a puntos de consumo y cajas de derivación/registro.Comprende todos los trabajos, materiales y medios auxiliares necesarios para dejar la unidad completa, totalmente instalada, probada y en perfecto estado de funcionamiento, segun Planos y demas Documentos de Proyecto, indicaciones de la D.F. y normativa vigente.
Nota: Se intentará aprovechar al máximo el cableado existente, siempre que este en buen estado y sea equivalente a lo previsto. En ese caso, se descontará el importe correspondiente a esta partida o la parte proporcional de los trabajos que no sea necesario ejecutar.

| Código | Ud | Descripción | Rendimiento | Precio |
|---|---|---|---|---|
| E00A0010 | h | Oficial 1ª electricista | 0.1 | 0 |
| E00A0020 | h | Oficial 2ª electricista | 0.1 | 0 |
| E00BB0120 | m | Conductor multipolar 3x2,5 mm² 0,6/ 1 kV RZ1-K Cu (material; 19/06/2024) | 1 | 0 |
| %E00Y0010 | % | Pequeño Material | 0 % |  |

| Medición | Uds. | Largo | Parcial |
|---|---|---|---|
|  | 1.1 | 295 | 324.500 |
| Total |  |  | 324.5 |

**E01JBDE0080** m CIRCUITO TRIFÁSICO 4x2,5+TTx2,5 (RZ1-K)
24.2 m
Suministro y montaje de circuito trifásico montado en canal, bandeja o tubo libre de halógenos (rígido/flexible) en función del tramo de instalación, conductores multipolares de cobre flexible de 2,5 mm2 de seccion, aislamiento RZ1-K 0,6/1 KV (clase de reacción al fuego mínima Cca-s1b,d1,a1 y libre de halógenos), en sistema trifasico (3fases, neutro y tierra), incluido p./p. de cajas de registro, regletas de conexion y pequeño material. No incluye canalización. Comprende todos los trabajos, materiales y medios auxiliares necesarios para dejar la unidad completa, totalmente instalada, probada y en perfecto estado de funcionamiento, segun Planos y demas Documentos de Proyecto, indicaciones de la D.F. y normativa vigente.
Nota: Se intentará aprovechar al máximo el cableado existente, siempre que este en buen estado y sea equivalente a lo previsto. En ese caso, se descontará el importe correspondiente a esta partida o la parte proporcional de los trabajos que no sea necesario ejecutar.

| Código | Ud | Descripción | Rendimiento | Precio |
|---|---|---|---|---|
| E00A0010 | h | Oficial 1ª electricista | 0.1 | 0 |
| E00A0020 | h | Oficial 2ª electricista | 0.1 | 0 |
| E00BB0180 | m | Conductor multipolar 5x2,5 mm² 0,6/ 1 kV RZ1-K Cu (material; 04/10/2018) | 1 | 0 |
| %E00Y0010 | % | Pequeño Material | 0 % |  |

| Medición | Uds. | Largo | Parcial |
|---|---|---|---|
|  | 1.1 | 22 | 24.200 |
| Total |  |  | 24.2 |

#### IEE-07 Mecanismos

**E17MNBP101** u BASE DE ENCHUFE 16A SIMON DETAIL 82
16 u
Suministro y montaje de base de enchufe con toma de tierra de 16A, de sistema Schuko universal, montaje empotrado, realizada con tubo PVC corrugado reforzado libre de halógenos M20 mm, cableado formado por conductores unipolares de cobre aislados para una tensión nominal de 450/750V de tipo H07Z1-K (AS) Cca-s1a,d1,a1 de 2,5 mm2 de sección, mecanismo de base de enchufe de 16A serie Simon Detail 82 en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.2 | 0 |
| O01OB220 | h | Ayudante electricista | 0.2 | 0 |
| P15UCH020 | m | Tubo flex. PVC corrug. reforz. M20 mm libre halógenos (material; 14/02/2024) | 5 | 0 |
| P15NG020 | m | Cable Cu 450/750V H07VZ1-K (AS) B2ca-s1a,d1,a1 - 1x2,5 mm2 (material; 14/02/2024) | 15 | 0 |
| P15GK050 | u | Caja mecanismo empotrar (material; 14/05/2024) | 1 | 0 |
| P15MAB010 | u | Marco individual mecanismo gama media (material; 14/05/2024) | 1 | 0 |
| P15MAB180 | u | Base de enchufe 16A gama media (material; 14/05/2024) | 1 | 0 |
| %PM01000100 | % | Pequeño Material (07/06/2024) | 0 % |  |

**E17MNBP102** u BASE DE ENCHUFE DOBLE 16A SIMON DETAIL 82
6 u
Suministro y montaje de base de enchufe doble con toma de tierra de 16A, de sistema Schuko universal, montaje empotrado, realizada con tubo PVC corrugado reforzado libre de halógenos M20 mm, cableado formado por conductores unipolares de cobre aislados para una tensión nominal de 450/750V de tipo H07Z1-K (AS) Cca-s1a,d1,a1 de 2,5 mm2 de sección, mecanismo de base de enchufe de 16A serie Simon Detail 82 en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media (material; 17/05/2024) | 1 | 0 |
| %PM01000100 | % | Pequeño Material | 0 % |  |

**E17MNBP103b** u BASE DE ENCHUFE TRIPLE 16A SIMON DETAIL 82
1 u
Suministro y montaje de base de enchufe triple con toma de tierra de 16A, de sistema Schuko universal, montaje empotrado, realizada con tubo PVC corrugado reforzado libre de halógenos M20 mm, cableado formado por conductores unipolares de cobre aislados para una tensión nominal de 450/750V de tipo H07Z1-K (AS) Cca-s1a,d1,a1 de 2,5 mm2 de sección, mecanismo de base de enchufe de 16A serie Simon Detail 82 en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media | 1 | 0 |
| %PM01000100 | % | Pequeño Material | 0 % |  |

**E17MNBP103** u BASE DE ENCHUFE CUÁDRUPLE 16A SIMON DETAIL 82
2 u
Suministro y montaje de base de enchufe cuádruple con toma de tierra de 16A, de sistema Schuko universal, montaje empotrado en mueble, realizada con tubo PVC corrugado reforzado libre de halógenos M20 mm, cableado formado por conductores unipolares de cobre aislados para una tensión nominal de 450/750V de tipo H07Z1-K (AS) Cca-s1a,d1,a1 de 2,5 mm2 de sección, mecanismo de base de enchufe de 16A serie Simon Detail 82 en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0.3 | 0 |
| O01OB220 | h | Ayudante electricista | 0.3 | 0 |
| P15UCH020 | m | Tubo flex. PVC corrug. reforz. M20 mm libre halógenos | 5 | 0 |
| P15NG020 | m | Cable Cu 450/750V H07VZ1-K (AS) B2ca-s1a,d1,a1 - 1x2,5 mm2 | 15 | 0 |
| P15GK050 | u | Caja mecanismo empotrar | 1 | 0 |
| P15MAB180 | u | Base de enchufe 16A gama media | 2 | 0 |
| P15MAB010D | u | Marco doble mecanismo gama media | 1 | 0 |
| %PM01000100 | % | Pequeño Material | 0 % |  |

**E17MNB140PMR** u KIT ALARMA ACCESIBLE ASEOS PMR
1 u
Suministro y montaje de Kit completo de alarma para aseos accesibles PMR en locales de pública concurrencia. Totalmente montado e instalado; i/p.p. de caja de mecanismo universal con tornillos, mecanismos, cableado, tubo, conexiones y medios auxiliares (excepto elevación y/o transporte). Conforme a REBT: ITC-BT-19, ITC-BT-20, ITC-BT-21 e ITC-BT-25 a 27 o ITC-BT-28 (s/uso), a NTE-IEB y a norma UNE 20315-1-1:2017. Materiales con marcado CE y Declaración de Prestaciones (CPR) según Reglamento Europeo (UE) 305/2011.

| Código | Ud | Descripción | Rendimiento | Precio |
|---|---|---|---|---|
| E00A0010 | h | Oficial 1ª electricista | 0.15 | 0 |
| O01OB220 | h | Ayudante electricista | 0.15 | 0 |
| P15UCH020 | m | Tubo flex. PVC corrug. reforz. M20 mm libre halógenos | 5 | 0 |
| P15NG020 | m | Cable Cu 450/750V H07VZ1-K (AS) B2ca-s1a,d1,a1 - 1x2,5 mm2 | 15 | 0 |
| P15GK050 | u | Caja mecanismo empotrar | 1 | 0 |
| P15MAB010 | u | Marco individual mecanismo gama media | 1 | 0 |
| P15MAB180pmr | u | Kit alarma PMR (material; 14/05/2024) | 1 | 0 |
| %PM01000100 | % | Pequeño Material | 0 % |  |

**E17CEMP108** m PUNTO ALIMENTACIÓN A EQUIPO MONOFÁSICO 3x2,5 mm2 (AS)
7 m
Suministro y montaje de punto alimentación a equipo formado por conductores unipolares de cobre aislados RZ1-K (AS) 3x2,5 mm2, para una tensión nominal de 0.6/1 kV, no propagadores del incendio y con emisión de humos y opacidad reducida, realizado con tubo PVC rígido M20 en superficie, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0.075 | 0 |
| E00A0020 | h | Oficial 2ª electricista | 0.075 | 0 |
| P15UCH020 | m | Tubo flex. PVC corrug. reforz. M20 mm libre halógenos | 1.1 | 0 |
| P15NG020 | m | Cable Cu 450/750V H07VZ1-K (AS) B2ca-s1a,d1,a1 - 1x2,5 mm2 | 3.3 | 0 |
| %PM05000500 | % | Pequeño Material (07/06/2024) | 0 % |  |

**E17CEM080NT** u PUNTO ALIMENTACIÓN A EQUIPO TRIFÁSICO 5x2,5 mm2 (AS)
1 u
Suministro y montaje de punto alimentación a equipo formado por conductores unipolares de cobre aislados mínimo de 5x2,5 mm2, tipo de cable según esquema unifilar, no propagadores del incendio y con emisión de humos y opacidad reducida, realizado con tubo PVC rígido M40 en superficie, en sistema trifásico (3xfase, neutro y protección), incluido p.p./ de cajas de registro y regletas de conexión. Incluye coca de 2 metros de longitud. Instalación y conexionado conforme a REBT, a la NTE-IEB y a las UNE-HD 60364-1:2009 y UNE-HD 60364-1:2009/A11:2018. Circuito conforme a ITC-BT-28 en instalaciones en locales de pública concurrencia. Materiales con marcado CE y Declaración de Prestaciones (CPR) según Reglamento Europeo (UE) 305/2011.

| Código | Ud | Descripción | Rendimiento | Precio |
|---|---|---|---|---|
| E00A0010 | h | Oficial 1ª electricista | 0.075 | 0 |
| E00A0020 | h | Oficial 2ª electricista | 0.075 | 0 |
| P15UCH040 | m | Tubo flex. PVC corrug. reforz. M40 mm libre halógenos (material; 14/02/2024) | 1.1 | 0 |
| P15NG020 | m | Cable Cu 450/750V H07VZ1-K (AS) B2ca-s1a,d1,a1 - 1x2,5 mm2 | 5.5 | 0 |
| %PM05000500 | % | Pequeño Material | 0 % |  |

**E17MNBP104** u PUNTO LUZ SENCILLO SIMON DETAIL 82 BLANCO INTERRUPTOR
9 u
Suministro y montaje de Punto de luz sencillo unipolar, realizado con tubo PVC rígido M20 mm, cableado formado por conductores unipolares de cobre aislados para una tensión nominal de 450/750V de tipo H07Z1-K (AS) Cca-s1a,d1,a1 de 1,5 mm2 de sección, y mecanismo de interruptor unipolar, serie Simon Detail 82 en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos (material; 12/05/2024) | 5 | 0 |
| P15NG010 | m | Cable Cu 450/750V H07VZ1-K (AS) B2ca-s1b,d1,a1 - 1x1,5 mm2 (material; 17/05/2024) | 15 | 0 |
| P15GK050 | u | Caja mecanismo empotrar | 1 | 0 |
| P15MAB010 | u | Marco individual mecanismo gama media | 1 | 0 |
| P15MAB050 | u | Interruptor / conmutador gama básica (material; 13/05/2024) | 1 | 0 |
| %PM01000100 | % | Pequeño Material | 0 % |  |

**E17MNBP106** u PUNTO LUZ CONMUTADO SIMON DETAIL 82 BLANCO
1 u
Suministro y montaje de Punto de luz conmutado unipolar, realizado con tubo PVC rígido M20 mm, cableado formado por conductores unipolares de cobre aislados para una tensión nominal de 450/750V de tipo H07Z1-K (AS) Cca-s1a,d1,a1 de 1,5 mm2 de sección y dos mecanismos de interruptor unipolar de conmutación, serie Simon Detail 82 en acabado color blanco. Marca y modelo a aprobar por la propiedad o equipo de interiorismo. Totalmente montado e instalado; i/p.p. de cajas de mecanismos universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.2 | 0 |
| O01OB220 | h | Ayudante electricista | 0.2 | 0 |
| P15UCH010 | m | Tubo flex. PVC corrug. reforz. M16 mm libre halógenos | 5 | 0 |
| P15NG010 | m | Cable Cu 450/750V H07VZ1-K (AS) B2ca-s1b,d1,a1 - 1x1,5 mm2 | 15 | 0 |
| P15GK050 | u | Caja mecanismo empotrar | 2 | 0 |
| P15MAB010 | u | Marco individual mecanismo gama media | 2 | 0 |
| P15MAB050 | u | Interruptor / conmutador gama básica | 2 | 0 |
| %PM01000100 | % | Pequeño Material | 0 % |  |

**E17MAA005** u PUNTO LUZ ADICIONAL
10 u
Suministro y montaje de Punto de luz adicional, realizado con tubo PVC rígido M20 mm, y cableado formado por conductores unipolares de cobre aislados para una tensión nominal de 450/750V de tipo H07Z1-K (AS) Cca-s1a,d1,a1 de 1,5 mm2 de sección, sin mecanismo. Totalmente montado e instalado; i/p.p. de caja de conexiones y medios auxiliares (excepto elevación y/o transporte). Conforme a REBT: ITC-BT-19, ITC-BT-20, ITC-BT-21 e ITC-BT-25 a 27 o ITC-BT-28 (s/uso), NTE-IEB y normas UNE-EN 60669-1:2018 y UNE-EN 60669-1:2018/AC:2020-02. Materiales con marcado CE y Declaración de Prestaciones (CPR) según Reglamento Europeo (UE) 305/2011.

| Código | Ud | Descripción | Rendimiento | Precio |
|---|---|---|---|---|
| E00A0010 | h | Oficial 1ª electricista | 0.1 | 0 |
| O01OB220 | h | Ayudante electricista | 0.1 | 0 |
| P15UCH010 | m | Tubo flex. PVC corrug. reforz. M16 mm libre halógenos | 5 | 0 |
| P15NG010 | m | Cable Cu 450/750V H07VZ1-K (AS) B2ca-s1b,d1,a1 - 1x1,5 mm2 | 15 | 0 |
| %PM01000100 | % | Pequeño Material | 0 % |  |

**E17MNB010EM** u PUNTO LUZ EMERGENCIA
13 u
Suministro y montaje de Punto de luz sencillo unipolar, realizado con tubo PVC rígido M20 mm, cableado formado por conductores unipolares de cobre aislados para una tensión nominal de 450/750V de tipo H07Z1-K (AS) Cca-s1a,d1,a1 de 1,5 mm2 de sección. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0.25 | 0 |
| O01OB220 | h | Ayudante electricista | 0.25 | 0 |
| P15UCH010 | m | Tubo flex. PVC corrug. reforz. M16 mm libre halógenos | 5 | 0 |
| P15NG010 | m | Cable Cu 450/750V H07VZ1-K (AS) B2ca-s1b,d1,a1 - 1x1,5 mm2 | 15 | 0 |
| %PM01000100 | % | Pequeño Material | 0 % |  |

**E28RDV190LM** u DETECTOR DE PRESENCIA ASEOS (17/05/2024)
3 u
Suministro y montaje de Detector de presencia de techo por infrarrojos, para instalación en aseos. Tensión 230 Vca, 50/60 Hz, capacidad de corte 10A, Ángulo de cobertura 360º, Alcance aproximado 2 a 6 m y altura 2,4 m, señal acústica de 6 segundos a 12 minutos. Materiales con marcado CE y DdP (Declaración de prestaciones) según Reglamento (UE) 305/2011. Totalmente montado e instalado; i/p.p. de caja de mecanismo universal con tornillos, conexiones y medios auxiliares (excepto elevación y/o transporte). Conforme a REBT: ITC-BT-19, ITC-BT-20, ITC-BT-21 e ITC-BT-25 a 27 o ITC-BT-28 (s/uso), a NTE-IEB y a norma UNE 20315-1-1:2017. Materiales con marcado CE y Declaración de Prestaciones (CPR) según Reglamento Europeo (UE) 305/2011.

| Código | Ud | Descripción | Rendimiento | Precio |
|---|---|---|---|---|
| P37RD360 | u | Detector presencia de techo (material; 17/05/2024) | 1 | 0 |

#### IEE-08 Iluminación normal

**E18IDF350MSP1** u DOWNLIGHT LED EMPOTRADO FORLIGHT 27,5W 2723LM 4000K IP54 Ø220MM
8 u
Suministro y montaje de foco LED fijo 27.5W 4000K IP54 D220mm. Material aluminio. Según proyecto específico de iluminación e interiorismo. Marca Forlight o equivalente técnico a aprobar por la propiedad o equipo de interiorismo. Con marcado CE según Reglamento (UE) 305/2011. Instalado incluyendo accesorios de montaje, fuente de alimentación, lámpara, LEDs, medios auxiliares, replanteo y conexionado, conforme al CTE DB-HE-3, CTE DB-SUA-4 y NTE-IEI.

| Código | Ud | Descripción | Rendimiento | Precio |
|---|---|---|---|---|
| E00A0010 | h | Oficial 1ª electricista | 0.2 | 0 |
| P16BN14P10 | u | FOCO LED FIJO 28W 4000K IP44 (material; 17/05/2024) | 1 | 0 |
| P01DW090 | u | Pequeño material (material; 17/05/2024) | 1 | 0 |

**ILUNOR00P101** m LUMINARIA LINEAL CUADRADA LLURIA ST14 + TIRA LED 10W/M 24V 700LM
82 m
Suministro y montaje de luminaria lineal suspendida formada por perfil de sección cuadrada marca Lluria, modelo ST14, difusor y tira LED 10W/M 24V 700LM/M IP44 4000K. Según proyecto específico de iluminación e interiorismo. Marca y modelo a aprobar por la propiedad o equipo de interiorismo. Con marcado CE según Reglamento (UE) 305/2011. Instalado incluyendo accesorios de montaje, perfil, tira LED, difusor, tapas finales, clips, medios auxiliares, replanteo y conexionado, conforme al CTE DB-HE-3, CTE DB-SUA-4 y NTE-IEI.

| Código | Ud | Descripción | Rendimiento | Precio |
|---|---|---|---|---|
| E00A0010 | h | Oficial 1ª electricista | 0.3 | 0 |
| ELILU00P103 | m | TIRA LED 10W/M 24V 700LM/M IP44 4000K + PERFIL CUADRADO + DIFUSO (material; 11/09/2018) | 1 | 0 |
| P01DW090 | u | Pequeño material | 1 | 0 |

**ILUNOR00P102** m LUMINARIA LINEAL CIRCULAR LLURIA ST9 + TIRA LED 10W/M 24V 700LM/
3 m
Suministro y montaje de luminaria lineal suspendida formada por perfil de sección circular marca Lluria, modelo ST9, difusor y tira LED 10W/M 24V 700LM/M IP44 4000K. Según proyecto específico de iluminación e interiorismo. Marca y modelo a aprobar por la propiedad o equipo de interiorismo. Con marcado CE según Reglamento (UE) 305/2011. Instalado incluyendo accesorios de montaje, perfil, tira LED, difusor, tapas finales, clips, medios auxiliares, replanteo y conexionado, conforme al CTE DB-HE-3, CTE DB-SUA-4 y NTE-IEI.

| Código | Ud | Descripción | Rendimiento | Precio |
|---|---|---|---|---|
| E00A0010 | h | Oficial 1ª electricista | 0.3 | 0 |
| ELILU00P104 | m | TIRA LED 10W/M 24V 700LM/M IP44 4000K + PERFIL CIRCULAR + DIFUSO (material; 11/09/2018) | 1 | 0 |
| P01DW090 | u | Pequeño material | 1 | 0 |

**E18IDF350MSF1** u FUENTE DE ALIMENTACIÓN LÍNEAS LED A 24V 250W
3 u
Suministro y montaje de fuente de alimentación líneas LED a 24V 250W. Según proyecto específico de iluminación e interiorismo. Marca y modelo a aprobar por la propiedad o equipo de interiorismo. Con marcado CE según Reglamento (UE) 305/2011. Instalado incluyendo accesorios de montaje, medios auxiliares, replanteo y conexionado, conforme al CTE DB-HE-3, CTE DB-SUA-4 y NTE-IEI.

| Código | Ud | Descripción | Rendimiento | Precio |
|---|---|---|---|---|
| E00A0010 | h | Oficial 1ª electricista | 0.1 | 0 |
| P16BN140MS3F1 | u | Fuente de alimentación 24V 250W (material; 17/05/2024) | 1 | 0 |
| P01DW090 | u | Pequeño material | 1 | 0 |

| Medición | Uds. | Parcial |
|---|---|---|
|  | 2 |  |
| Total |  | 3 |

| Código | Ud | Descripción | Cantidad | Precio |
|---|---|---|---|---|
| E18IDF350MSF1 | u | FUENTE DE ALIMENTACIÓN LÍNEAS LED A 24V 250W | 4 | 0 |
| E18IDF350MSF1 | u | FUENTE DE ALIMENTACIÓN LÍNEAS LED A 24V 250W | 2 | 0 |

#### IEE-09 Iluminación de emergencia

**E18GISP107** u LUMINARIA EMERGENCIA AUTOTEST RECTANGULAR LED 110LM
13 u
Suministro y montaje de luminaria de emergencia, rectangular en superficie tipo SAGELUX EVOLUTION o equivalente técnico, carcasa de material autoextinguible y difusor opal, grado de protección IP44 - IK 04 / Clase II, según UNE-EN 60598, UNE-EN 60529 y UNE-EN 50102; equipado con LEDs de 110 lm, piloto testigo de carga LED verde, con 1 hora de autonomía, batería Ni-Cd de bajo impacto medioambiental, fuente conmutada de bajo consumo. Equipo AUTOTEST. Marca y modelo a aprobar por la propiedad o equipo de interiorismo. Luminaria conforme a los requisitos generales de la UNE-EN 60598 Parte 1 y particulares de la parte 2-22 de la misma norma y lámparas conforme a la UNE-EN 20062:1993; ambas con marcado CE según Reglamento (UE) 305/2011. Instalada, incluyendo replanteo, accesorios de anclaje y conexionado, conforme al CTE DB-HE-3, CTE DB-SUA-4 y NTE-IEI.
Nota: En caso de que las luminarias de emergencia existentes se puedan conservar, se descontará el importe correspondiente a esta partida o la parte proporcional de los trabajos que no sea necesario ejecutar.

| Código | Ud | Descripción | Rendimiento | Precio |
|---|---|---|---|---|
| E00A0010 | h | Oficial 1ª electricista | 0.2 | 0 |
| O01OB220 | h | Ayudante electricista | 0.2 | 0 |
| P16EAL030 | u | Bloque autónomo emergencia LED 100 lm (material; 17/05/2024) | 1 | 0 |
| P16EAV010 | u | Zócalo enchufable luminaria emergencia superf. (material; 17/05/2024) | 1 | 0 |
| %PM0100 | % | Pequeño Material (12/05/2024) | 0 % |  |

#### IEE-10 Pruebas y puesta en marcha

**C07E140N** u DOCUMENTACIÓN AS-BUILT (14/02/2024)
1 u
Realización de documentación AS-BUILT de las instalaciones ejecutadas. Se deberá entregar los planos actualizados con las modificaciones que se hayan hecho en la fase de obra.

| Código | Ud | Descripción | Rendimiento | Precio |
|---|---|---|---|---|
| P32IE135Nb | u | Documentación AS-BUILT (material; 14/02/2024) | 1 | 0 |

| Medición | Uds. | Parcial |
|---|---|---|
| General | 1 | 1.000 |
| Total |  | 1 |

**C07E130N** u PRUEBAS Y PUESTA EN MARCHA DE LA INSTALACIÓN
1 u
Realización de pruebas de funcionamiento de la instalación eléctrica.

| Código | Ud | Descripción | Rendimiento | Precio |
|---|---|---|---|---|
| E00A0010 | h | Oficial 1ª electricista | 4 | 0 |
| E00A0020 | h | Oficial 2ª electricista | 4 | 0 |
| P32IE130N | u | Puesta en marcha de la instalación (material; 14/02/2024) | 1 | 0 |

| Medición | Uds. | Parcial |
|---|---|---|
| General | 1 | 1.000 |
| Total |  | 1 |

#### IEE-11 Tramitaciones, legalizaciones e inspecciones (12/05/2024)

**E17V010** u BOLETÍN INST. BAJA TENSIÓN CON PROYECTO (12/05/2024)
1 u
Boletín realizado por instalador autorizado, de una instalación de baja tensión en la que se requiere proyecto eléctrico; según REBT, ITC-BT-04. Se ofertará unicamente el certificado de la instalación.

| Código | Ud | Descripción | Rendimiento | Precio |
|---|---|---|---|---|
| P15T010 | u | Boletín y legalización instal. eléctrica baja tensión sin proyec (material; 12/05/2024) | 1 | 0 |

| Medición | Uds. | Parcial |
|---|---|---|
| General | 1 | 1.000 |
| Total |  | 1 |

## IT INSTALACION DE TELECOMUNICACIONES

### IEC Cableado estructurado (CE)

#### IEC-01 Equipamiento CE

**IAF09022** u RACK DE TELECOMUNICACIONES MURAL 19" 9U EQUIPADO (30/07/2026)
1 u
Suministro, instalación y puesta en servicio de armario rack mural de telecomunicaciones de 19" y 9U de altura (dimensiones aprox. 540 x 500 x 450 mm), estructura de acero laminado con puerta frontal de cristal templado de seguridad con cerradura y paneles laterales desmontables. Incluye equipamiento interior completo formado por panel de parcheo (Patch Panel) Cat. 6A de 24 puertos RJ45, guía pasacables de 1U con tapa, 2 bandejas fijas de apoyo, switch de red Ethernet Gigabit de 8/16 puertos (con soporte PoE), regleta de alimentación PDU de 19" con 6 tomas Schuko e interruptor magnetotérmico/luminoso protegido, latiguillos de parcheo RJ45 y tornillería de fijación. Totalmente montado en pared, alimentado, conexionado, rotulado y verificado conforme a normativa ICT-2 y REBT. Marca y modelo a aprobar por la Dirección Facultativa

| Código | Ud | Descripción | Rendimiento | Precio |
|---|---|---|---|---|
| mt40dpt060RR | u | RACK EQUIPADO 19'' 9U (material; 27/08/2026) | 1 | 0 |
| mo001 | h | Oficial 1ª instalador de telecomunicaciones. (mano de obra; 11/09/2026) | 0.204 | 0 |
| %0200 | % | Medios auxiliares | 0 % |  |

**IAF070** m CABLE PARES DE COBRE UTP CAT. 6A (30/07/2026)
40 m
Suministro y montaje de cable rígido U/UTP no propagador de la llama de 4 pares trenzados de cobre UTP, categoría 6A, reacción al fuego clase Dca-s2,d2,a2 según UNE-EN 50575, con conductor unifilar de cobre, aislamiento de polietileno y vaina exterior de poliolefina termoplástica LSFH libre de halógenos, con baja emisión de humos y gases corrosivos, de 6,2 mm de diámetro. Incluso accesorios y elementos de sujeción.
Incluye: Tendido de cables.

| Código | Ud | Descripción | Rendimiento | Precio |
|---|---|---|---|---|
| mt40cpt010c | m | Cable rígido U/UTP no propagador de la llama de 4 pares trenzado (material; 11/09/2026) | 1 | 0 |
| mo001 | h | Oficial 1ª instalador de telecomunicaciones. | 0.017 | 0 |
| mo056 | h | Ayudante instalador de telecomunicaciones. (mano de obra; 11/09/2026) | 0.017 | 0 |
| %0200 | % | Medios auxiliares | 0 % |  |

| Medición | Uds. | Largo | Parcial |
|---|---|---|---|
|  | 1 | 30 | 30.000 |
|  | 1 | 10 | 10.000 |
| Total |  |  | 40 |

**IAF090** u TOMA DE USUARIO RJ45 CAT. 6A (30/07/2026)
2 u
Suministro y montaje de Toma simple con conector tipo RJ-45 de 8 contactos, categoría 6A, incluyendo conector, mecanismo, marco y embellecedor. Instalación en mueble.
Totalmente montado e instalado; i/p.p. de caja de mecanismo universal con tornillos, conexiones y medios auxiliares (excepto elevación y/o transporte)

| Código | Ud | Descripción | Rendimiento | Precio |
|---|---|---|---|---|
| mt40dpt060a | u | Toma simple con conector tipo RJ-45 de 8 contactos, categoría 6, (material; 11/09/2026) | 1 | 0 |
| mo001 | h | Oficial 1ª instalador de telecomunicaciones. | 0.204 | 0 |
| %0200 | % | Medios auxiliares | 0 % |  |

**E17NH020** m CANALIZACIÓN TUBO FLEXIBLE CABLEADO TELECOMUNICACIONES D20 mm
30 m
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0.05 | 0 |
| O01OB220 | h | Ayudante electricista | 0.05 | 0 |
| MN2624502420 | m | TUBO FLEXIBLE D=20 MM (material; 29/07/2024) | 1 | 0 |
| %PM0500 | % | Pequeño Material | 0 % |  |

| Medición | Uds. | Largo | Parcial |
|---|---|---|---|
|  | 2 | 15 | 30.000 |
| Total |  |  | 30 |

#### IEC-02 Pruebas y puesta en marcha

**C09I210N** u CERTIFICACIÓN CABLEADO ESTRUCTURADO (10/10/2018)
2 u
Certificación de tomas RJ45, Categoría 6A según normativa ISO 11801 Clase E. La certificación se realizará mediante equipo homologado y se deberá de incluir en la documentación AS-BUILT el certificado emitido sin incidencias.

| Código | Ud | Descripción | Rendimiento | Precio |
|---|---|---|---|---|
| O01OB222 | h. | Oficial 1ª Instalador telecomunicación (mano de obra; 17/09/2024) | 0.125 | 0 |
| O01OB224 | h | Ayudante instalador telecomunicación (mano de obra; 10/10/2018) | 0.125 | 0 |

**C07E130TC** u PRUEBAS Y PUESTA EN MARCHA DE LA INSTALACIÓN TELECO
1 u
Realización de pruebas de funcionamiento de la instalación de telecomunicaciones

| Código | Ud | Descripción | Rendimiento | Precio |
|---|---|---|---|---|
| E00A0010 | h | Oficial 1ª electricista | 0.075 | 0 |
| E00A0020 | h | Oficial 2ª electricista | 0.075 | 0 |
| P32IE130N | u | Puesta en marcha de la instalación | 1 | 0 |

## IC INSTALACION CLIMATIZACION Y VENTILACION (14/02/2008)

**UDAIRXYSA6A** u MONTAJE Y PUESTA EN MARCHA DE CLIMATIZACION EXISTENTE (19/08/2026)
1 u
Recolocación y puesta en servicio de cuatro unidades interiores tipo cassette del sistema de climatización existente, previamente desmontadas, para su reutilización en la nueva distribución. Incluye montaje en su nueva ubicación, adaptación y modificación de las conexiones frigoríficas, eléctricas y de desagüe existentes, así como los elementos auxiliares y accesorios necesarios para su correcta instalación. Incluye conexionado, comprobación de estanqueidad, ajuste de refrigerante en caso necesario, pruebas de funcionamiento, regulación y puesta en marcha de la instalación. Totalmente instalada, adaptada, comprobada y funcionando.
Nota: La presente partida contempla la reutilización de las unidades existentes, previa comprobación de su correcto funcionamiento. En caso de que alguna unidad no resulte apta para su reutilización, deberá contemplarse su sustitución por una unidad nueva, como importe adicional.

| Medición | Uds. | Parcial |
|---|---|---|
| TOTAL | 1 | 1.000 |
| Total |  | 1 |

**ICR0301** ud REJILLA DE IMPULSION/RETORNO EN FALSO TECHO (28/08/2025)
17 ud
Rejilla de impulsión y/o retorno de aire, de dimensiones y características según necesidades de la instalación, fabricada en aluminio extruido lacado, instalada en falso techo, incluyendo plenum de conexión de chapa de acero galvanizado, marco de montaje, regulador de caudal cuando sea necesario, elementos de fijación, juntas de estanqueidad, accesorios y piezas de adaptación a la red de conductos, así como todos los medios auxiliares necesarios para su correcta instalación. Totalmente instalada, nivelada, ajustada y terminada.
Nota: En caso de que los equipos o elementos de la instalación de ventilación existente puedan conservarse y reutilizarse, se descontará el importe correspondiente a esta partida o la parte proporcional que resulte innecesaria.

| Medición | Uds. | Parcial |
|---|---|---|
| EXTRACCION | 13 | 13.000 |
| IMPULSION | 4 | 4.000 |
| Total |  | 17 |

**E23DCH0201** m. CONDUCTO CIRCULAR HELICOIDAL PARA VENTILACION (14/02/2008)
61.95 m.
Conducto circular helicoidal de acero galvanizado, de diámetro y sección variable según necesidades de la instalación y cálculo correspondiente, destinado a la distribución de aire de ventilación, fabricado con chapa de acero galvanizado de espesor adecuado según diámetro, con uniones mediante accesorios y piezas especiales del mismo material. Incluso codos, tes, derivaciones, reducciones, manguitos, juntas de estanqueidad, abrazaderas, soportes, varillas roscadas, elementos antivibratorios y demás accesorios necesarios para su correcta instalación y conexión a plenums y elementos terminales. Totalmente montado, nivelado, fijado y terminado.
Nota: En caso de que los equipos o elementos de la instalación de ventilación existente puedan conservarse y reutilizarse, se descontará el importe correspondiente a esta partida o la parte proporcional que resulte innecesaria.

| Código | Ud | Descripción | Rendimiento | Precio |
|---|---|---|---|---|
| O01OB170 | h. | Oficial 1ª fontanero calefactor (mano de obra; 14/02/2008) | 0.2 | 0 |
| P21CF170 | m. | Conducto (material; 14/02/2008) | 1 | 0 |
| P21CF220 | ud | Manguito corona (material; 14/02/2008) | 0.5 | 0 |

Claves: banda, conducción, flexible, diámetro, distribución, aire, derivación, aluminio, poliéster, resistencia, fuego, temperatura, corte, alambre, espira

| Medición | Uds. | Largo | Parcial |
|---|---|---|---|
| EXTRACCION | 1.05 | 45 | 47.250 |
| IMPULSION | 1.05 | 14 | 14.700 |
| Total |  |  | 61.95 |

**IVM041** ud EXTRACTOR EN LINEA SV-200H (28/08/2025)
2 ud
Suministro e instalación de Extractor en línea para conductos Sodeca SV-200/H acabado Anticorrosivo en resina de poliéster polimerizada libre de fosfato, con bajo nivel sonoro, aislante acústico fonoabsorbente. Diámetro de boca 250 mm, Caudal alto.
Nota: En caso de que los equipos o elementos de la instalación de ventilación existente puedan conservarse y reutilizarse, se descontará el importe correspondiente a esta partida o la parte proporcional que resulte innecesaria.

| Medición | Uds. | Parcial |
|---|---|---|
| Despacho | 1 | 1.000 |
| Sala de reformers | 1 | 1.000 |
| Total |  | 2 |

## IF INSTALACION DE FONTANERIA (24/07/2021)

**IFP010** ud PUNTO CONSUMO F-C LAVABO (19/12/2022)
2 ud
Instalación de fontanería para un lavabo, realizada con tubería multicapa UPONOR UNIPIPE PERT-AL-PERT o similar para la red de agua fría y caliente, utilizando el sistema UPONOR M-Fitting para su conexión, con tubería de PVC serie C de diámetro 32 mm. para la red de desagüe y bote sifónico individual, totalmente terminada según CTE/ DB-HS 4 suministro de agua, sin incluir los aparatos sanitarios ni grifería.
Nota: En caso de que puedan conservarse y reutilizarse elementos de la instalación de fontanería existente, se descontará el importe correspondiente a los trabajos que finalmente no resulten necesarios ejecutar.
Claves: termostato, llave, válvula, termo, eléctrico, control, termómetro, exterior, seguridad, regulación, corte, latiguillo, conexión

| Medición | Uds. | Parcial |
|---|---|---|
| Aseo Accesible / mujeres | 1 | 1.000 |
| Aseo hombres | 1 | 1.000 |
| Total |  | 2 |

**IFP020** ud PUNTO CONSUMO F-C DUCHA (19/12/2022)
2 ud
Instalación de fontanería para ducha, realizada con tubería multicapa UPONOR UNIPIPE PERT-AL-PERT o similar para la red de agua fría y caliente, utilizando el sistema UPONOR M-Fitting para su conexión, con tubería de PVC serie C de diámetro 32 mm. para la red de desagüe y bote sifónico individual, totalmente terminada según CTE/ DB-HS 4 suministro de agua, sin incluir los aparatos sanitarios ni grifería.
Nota: En caso de que puedan conservarse y reutilizarse elementos de la instalación de fontanería existente, se descontará el importe correspondiente a los trabajos que finalmente no resulten necesarios ejecutar.
Claves: termostato, llave, válvula, termo, eléctrico, control, termómetro, exterior, seguridad, regulación, corte, latiguillo, conexión

| Medición | Uds. | Parcial |
|---|---|---|
| Aseo Accesible / mujeres | 1 | 1.000 |
| Aseo hombres | 1 | 1.000 |
| Total |  | 2 |

**IFP030** ud PUNTO CONSUMO FRIO INODORO (19/12/2022)
2 ud
Instalación de fontanería para un inodoro, o vertedero realizada con tubería multicapa UPONOR UNIPIPE PERT-AL-PERT o similar para la red de agua fría, utilizando el sistema UPONOR M-Fitting para su conexión, con p.p de bajante de PVC serie C de diámetro 110 mm. y manguetón de enlace para inodoro, totalmente terminada según CTE/ DB-HS 4 suministro de agua, sin incluir los aparatos sanitarios ni grifería.
Nota: En caso de que puedan conservarse y reutilizarse elementos de la instalación de fontanería existente, se descontará el importe correspondiente a los trabajos que finalmente no resulten necesarios ejecutar.
Claves: termostato, llave, válvula, termo, eléctrico, control, termómetro, exterior, seguridad, regulación, corte, latiguillo, conexión

| Medición | Uds. | Parcial |
|---|---|---|
| Aseo Accesible / mujeres | 1 | 1.000 |
| Aseo hombres | 1 | 1.000 |
| Total |  | 2 |

**IFP040** ud PUNTO CONSUMO FRIO FUENTE (19/12/2022)
1 ud
Instalación de fontanería para fuente de agua, realizada con tubería multicapa de diámetro adecuado según cálculo, instalada vista y fijada mediante abrazaderas y soportes adecuados, incluso parte proporcional de codos, manguitos, piezas especiales, accesorios, llaves de corte y elementos de fijación, así como conexiones y uniones mediante accesorios de unión compatibles con el sistema. Incluso racor de transición multicapa al equipo. Totalmente instalada, probada y terminada conforme a CTE DB-HS 4.
Nota: En caso de que puedan conservarse y reutilizarse elementos de la instalación de fontanería existente, se descontará el importe correspondiente a los trabajos que finalmente no resulten necesarios ejecutar.
Claves: termostato, llave, válvula, termo, eléctrico, control, termómetro, exterior, seguridad, regulación, corte, latiguillo, conexión

| Medición | Uds. | Parcial |
|---|---|---|
| Zona de taquillas | 1 | 1.000 |
| Total |  | 1 |

**IFL010** ud LLAVE DE PASO CROMADA (19/12/2022)
18 ud
Llave empotrar de paso recta, cromada de 1/2", totalmente instalada.
Nota: En caso de que puedan conservarse y reutilizarse elementos de la instalación de fontanería existente, se descontará el importe correspondiente a los trabajos que finalmente no resulten necesarios ejecutar.
Claves: termostato, llave, válvula, termo, eléctrico, control, termómetro, exterior, seguridad, regulación, corte, latiguillo, conexión

| Medición | Uds. | Parcial |
|---|---|---|
| Aseo Accesible / mujeres | 7 | 7.000 |
| Aseo hombres | 7 | 7.000 |
| Zona de taquillas | 2 | 2.000 |
| Termo | 2 | 2.000 |
| Total |  | 18 |

**IFT010** m TUBERÍA MULTICAPA BARRA PERT-AL-PERT D=20 mm (24/07/2021)
45.21 m
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.
Nota: En caso de que puedan conservarse y reutilizarse elementos de la instalación de fontanería existente, se descontará el importe correspondiente a los trabajos que finalmente no resulten necesarios ejecutar.

| Medición | Uds. | Largo | Parcial |
|---|---|---|---|
| A. Fria | 1.1 | 24.1 | 26.510 |
| A. Caliente | 1.1 | 17 | 18.700 |
| Total |  |  | 45.21 |

## IS INSTALACION DE SANEAMIENTO (14/02/2008)

**ISA010** u ACOMETIDA A RED EXISTENTE (14/02/2008)
1 u
Acometida a red existente en interior de edificio, hasta una distancia máxima de 8 m, formada por: apertura de huecos en forjados o elementos constructivos mediante medios mecánicos, colocación de tubería de saneamiento de 110 mm de diámetro interior con junta estanca de goma, sellado de pasos de forjado con sistema impermeable y/o ignífugo según normativa, conexión a red existente, y reposición de acabados interiores afectados, sin incluir formación de arqueta o pozo en el punto de acometida, y con p.p. de medios auxiliares.

| Código | Ud | Descripción | Rendimiento | Precio |
|---|---|---|---|---|
| O01OA040 | h | Oficial segunda | 0 | 0 |
| O01OA060 | h. | Peón especializado (mano de obra; 14/02/2008) | 0 | 0 |
| M06CM010 | h | Compresor portátil diesel media presión 2 m3/min 7 bar (maquinaria; 02/01/2016) | 0 | 0 |
| M06MI010 | h | Martillo manual picador neumático 9 kg (maquinaria; 02/01/2016) | 0 | 0 |
| E02ZA080 | m3 | EXCAVACIÓN ZANJA SANEAMIENTO A MANO TERRENO DURO C/RELLENO Y API (14/02/2008) | 0 | 0 |
| P02THE020 | m | Tubo HM junta elástica 90 kN/m2 D=300 mm (material) | 0 | 0 |
| P01HM020 | m3 | Hormigón HM-20/P/40/I central (material) | 0 | 0 |

Claves: rotura, hormigón, medio, máximo, compresor, acometida, excavación, manual, masa, consistencia, red, tubería, zanja, terreno, colocación, duro, saneamiento, diámetro, punto, pozo, tapa, interior, goma, junta, campana, pavimentación, auxiliar, enchufe

**IST010** m TUBERÍA PVC SERIE B JUNTA PEGADA D=40 mm (27/10/2016)
7.59 m
Tubería de PVC colgada serie B, de 40 mm de diámetro, unión pegada, conforme UNE EN1453-1; con una resistencia al fuego B-s1,d0, conforme UNE-EN 13501-1; colocada en instalaciones interiores de evacuación de aguas residuales. Totalmente montada, incluyendo p.p. de piezas especiales (codos, manguitos, etc) y p.p de medios auxiliares. Conforme a CTE DB HS-5.
Nota: En caso de que puedan conservarse y reutilizarse elementos de la instalación de saneamiento existente, se descontará el importe correspondiente a los trabajos que finalmente no resulten necesarios ejecutar.
Claves: pieza, junta, montaje, medio, codo, manguito, auxiliar, fuego, agua, especial, tubería, colocación, resistencia, diámetro, PVC, interior, evacuación, residuo, unión

| Medición | Uds. | Largo | Parcial |
|---|---|---|---|
|  | 1.1 | 6.9 | 7.590 |
| Total |  |  | 7.59 |

**IST020** m TUBERIA PVC SERIE B JUNTA PEGADA D=110 mm (27/10/2016)
7.7 m
Tubería de PVC colgada serie B, de 110 mm de diámetro, unión pegada, conforme UNE EN1453-1; con una resistencia al fuego B-s1,d0, conforme UNE-EN 13501-1; colocada en instalaciones interiores de evacuación de aguas residuales. Totalmente montada, incluyendo p.p. de piezas especiales (codos, manguitos, etc) y p.p de medios auxiliares. Conforme a CTE DB HS-5.
Nota: En caso de que puedan conservarse y reutilizarse elementos de la instalación de saneamiento existente, se descontará el importe correspondiente a los trabajos que finalmente no resulten necesarios ejecutar.
Claves: montaje, auxiliar, PVC, junta, diámetro, unión, resistencia, fuego, colocación, medio, interior, residuo, evacuación, pieza, especial, codo, manguito, agua, tubería

| Medición | Uds. | Largo | Parcial |
|---|---|---|---|
|  | 1.1 | 7 | 7.700 |
| Total |  |  | 7.7 |

**ISD010** ud PUNTO DE DESAGÜE PVC D110 (28/08/2025)
2 ud
Suministro e instalación de PUNTO de DESAGÜE de PVC, mediante en la colocación de un SIFÓN de PVC con salida horizontal de 110 mm de diámetro y con registro inferior, TUBERÍA de PVC de 110 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.
Nota: En caso de que puedan conservarse y reutilizarse elementos de la instalación de saneamiento existente, se descontará el importe correspondiente a los trabajos que finalmente no resulten necesarios ejecutar.

| Medición | Uds. | Parcial |
|---|---|---|
| Aseo Accesible / mujeres | 1 | 1.000 |
| Aseo hombres | 1 | 1.000 |
| Total |  | 2 |

**ISD020** ud PUNTO DE DESAGÜE PVC D40 (28/08/2025)
5 ud
Suministro e instalación de PUNTO de DESAGÜE de PVC, mediante en la colocación de un SIFÓN de PVC con salida horizontal de450 mm de diámetro y con registro inferior, TUBERÍA de PVC de 40 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.
Nota: En caso de que puedan conservarse y reutilizarse elementos de la instalación de saneamiento existente, se descontará el importe correspondiente a los trabajos que finalmente no resulten necesarios ejecutar.

| Medición | Uds. | Parcial |
|---|---|---|
| Aseo Accesible / mujeres | 2 | 2.000 |
| Aseo hombres | 2 | 2.000 |
| Zona de taquillas | 1 | 1.000 |
| Total |  | 5 |

## II INSTALACION PCI (24/07/2021)

**IIE010** Ud EXTINTOR PORTATIL ABC (25/08/2026)
3 Ud
Extintor portátil de polvo químico ABC polivalente antibrasa, con presión incorporada, de eficacia 34A-233B-C, con 6 kg de agente extintor. La marca y modelo de los extintores, así como toda la señalética de protección contra incendios estará homologada por la DISMA de MAPFRE.
Criterio de medición de obra: Se medirá el número de unidades realmente ejecutadas según especificaciones de Proyecto.

| Medición | Uds. | Parcial |
|---|---|---|
| Distirbuidor | 1 | 1.000 |
| Sala de Espera | 1 | 1.000 |
| Sala de reformers | 1 | 1.000 |
| Total |  | 3 |

**IIS010** ud SEÑAL FOTOLUMINISCENTE INCENDIOS 297x210 mm (24/07/2021)
5 ud
Suministro e instalación de señalización para equipo o medio de extinción manual de instalación de protección contra incendios así como sñelización de recorridos de evacuación (P.C.I.), fotoluminiscente, de Clase B (150 minicandelas); fabricada en material plástico, de dimensiones 297x210 mm (DIN-A4), conforme a UNE 23033-1:2019 y UNE 23035:2003. Totalmente instalada. Visible a 10 m conforme al CTE DB-SI-4. Medida la unidad ejecutada.

| Código | Ud | Descripción | Rendimiento | Precio |
|---|---|---|---|---|
| m23O01OA060 | h | Peón especializado (mano de obra; 25/08/2026) | 0.05 | 0 |
| m23P23FK010 | ud | Señal fotoluminiscente Clase B 297x210 mm (DIN-A4) (material; 25/08/2026) | 1 | 0 |
| %CI0600 | % | Costes Indirectos | 0 % |  |

| Medición | Uds. | Parcial |
|---|---|---|
| TOTAL | 5 | 5.000 |
| Total |  | 5 |

## AA AISLAMIENTO ACUSTICO (25/08/2026)

**AAT020** m2 AISLAMIENTO ACUSTICO A RUIDO AEREO EN TABIQUE (25/08/2026)
22.555 m2
Aislamiento acústico a ruido aereo mediante panel semirrígido de lana mineral, de espesor 45 mm, colocado en el interior del alma de tabiquería seca autoportante de 48 mm de espesor, dispuesto entre montantes y ajustado a la estructura, sin discontinuidades, incluso cortes, ajustes y medios auxiliares, completamente colocado.

| Medición | Uds. | Largo | Alto | Parcial |
|---|---|---|---|---|
| Zona de taquillas | 1 | 5.18 | 3.25 | 16.835 |
| Despacho | 1 | 1.76 | 3.25 | 5.720 |
| Total |  |  |  | 22.555 |

## P PINTURAS (19/08/2026)

**PIP010** m2 PINTURA INTERIORES PLÁSTICA LISA MATE LAVABLE MÁXIMA CALIDAD. (19/08/2026)
355.154 m2
Pintura plástica lisa mate lavable máxima calidad en blanco Ral 9010, dos manos, incluso lijado, imprimación y plastecido. Se incluyen los repasos. Se medirá y abonará por m2 de superficie real pintada, efectuándose la medición de acuerdo con los siguientes criterios:
- Pintura sobre muros, tabiques, techos: se medirá sin descontar huecos. Las molduras se medirán por superficie desarrollada.
- Pintura sobre carpintería ciega: se medirá a dos caras, incluyéndose los tapajuntas.
- Pintura sobre rejas y barandillas: en el caso de no estar incluida la pintura en la unidad a pintar, se medirá a dos caras. En huecos que lleven carpintería y rejas se medirán independientemente ambos elementos.
- Pintura sobre radiadores de calefacción: se medirá por metro cuadrado a dos caras, si no queda incluida la pintura en la medición y abono de dicha unidad.
- Pintura sobre tuberías: se medirá por m. con la salvedad antes apuntada.

| Medición | Uds. | Largo | Alto | Parcial |
|---|---|---|---|---|
| PARAMENTOS VERTICALES |  |  |  |  |
| Recepción (clientes) | 1 | 5.52 | 2.66 | 14.683 |
| Recepción (empleados) | 1 | 1.63 | 2.66 | 4.336 |
| Sala de espera | 1 | 7.35 | 2.66 | 19.551 |
| Zona de Taquillas | 1 | 4.05 | 2.66 | 10.773 |
| Distribuidor | 1 | 3.52 | 2.66 | 9.363 |
|  | 1 | 1.19 | 0.97 | 1.154 |
|  | 1 | 3.87 | 1.13 | 4.373 |
| Sala de espera | 1 | 3.57 | 2.66 | 9.496 |
| Zona de Taquillas | 1 | 8.77 | 2.66 | 23.328 |
| Distribuidor | 1 | 6.34 | 2.66 | 16.864 |
|  | 1 | 12.36 | 1.2 | 14.832 |
| Sala de reformers | 1 |  |  | 1.000 |
|  | 1 | 8.68 | 2.05 | 17.794 |
|  | 1 | 17.39 | 0.97 | 16.868 |
|  | 1 | 8.81 | 0.85 | 7.489 |
| PARAMENTOS HORIZONTALES |  |  |  |  |
| fórmula: 7.08 | 1 |  |  | 7.080 |
| fórmula: 5.46 | 1 |  |  | 5.460 |
| fórmula: 33.22 | 1 |  |  | 33.220 |
| fórmula: 17.44 | 1 |  |  | 17.440 |
| fórmula: 16.84 | 1 |  |  | 16.840 |
| fórmula: 6.43 | 1 |  |  | 6.430 |
| fórmula: 3.84 | 1 |  |  | 3.840 |
| fórmula: 92.94 | 1 |  |  | 92.940 |
| Total |  |  |  | 355.154 |

**PIP0101** m2 PINTURA AL ESMALTE CERRAJERIA Y CARPINTERIA EXTERIOR (07/09/2026)
33.266 m2
Aplicación de pintura al esmalte para exterior sobre elementos de cerrajería y carpinteria metálica, en color negro, incluyendo preparación previa de las superficies mediante limpieza, lijado y eliminación de óxido y restos de pintura en mal estado, imprimación anticorrosiva y aplicación de capas de acabado de esmalte. Incluye protección de elementos colindantes, medios auxiliares y limpieza final. Totalmente terminado.

| Medición | Uds. | Largo | Alto | Parcial |
|---|---|---|---|---|
|  | 3 | 5.11 | 2.17 | 33.266 |
| Total |  |  |  | 33.266 |

## VV TRABAJO VARIOS (04/09/2026)

**RT** ROTULOS EXTERIOR (04/09/2026)
1
Suministro e instalación de Rótulo exterior mediante Letras PVC 19mm pintadas en color corporativo retroluminado, medidas aprox. 1440 x 30 cm, sobre placa de alucobond negro mate de 269 x 67 cm.

| Medición | Uds. | Parcial |
|---|---|---|
| Fachada | 1 | 1.000 |
| Total |  | 1 |

**RI** ROTULO INTERIOR (04/09/2026)
2
Suministro e instalación de Rótulo interior mediante Letras PVC 10mm pintadas en color negro , medidas aprox. 1440 x 30 cm.

| Medición | Uds. | Parcial |
|---|---|---|
| Recepcion | 2 | 2.000 |
| Total |  | 2 |

**VN** VINILO EXTERIOR (04/09/2026)
8
Suministro e instalación de vinilo de corte exterior color corporativo , medidas aprox. 73 x 17 cm.

| Medición | Uds. | Parcial |
|---|---|---|
| fórmula: 8 | 1 | 8.000 |
| Total |  | 8 |

**VNI** VINILO INTERIOR (04/09/2026)
4
Suministro e instalación de vinilo interior color corporativo , medidassegun libro de estilos.

| Medición | Uds. | Parcial |
|---|---|---|
| fórmula: 4 | 1 | 4.000 |
| Total |  | 4 |

**LI** LIMPIEZA DE OBRA (04/09/2026)
1
Limpieza final de obra a profunidad en edificio de otros usos, con una superficie construida media intervenida de 190m² aproximadamente. Incluye limpieza especial del pavimento.

## GR GESTION DE RESIDUOS (25/08/2026)

**GRC010** Ud. GESTION DE RESIDUOS (25/08/2026)
1 Ud.
Ud. Valoración del coste previsto de la gestión correcta de los residuos de construcción y demolición en obra.

| Medición | Uds. | Parcial |
|---|---|---|
| TOTAL | 1 | 1.000 |
| Total |  | 1 |

## SS SEGURIDAD Y SALUD (25/08/2026)

**SSE010** Ud SEGURIDAD Y SALUD DURANTE EJECUCION (25/08/2026)
1 Ud
Ud. Medidas preventivas para evitar riesgos y para garantizar la seguridad del personal y colectiva de los operarios adscritos a la obra y a terceros. Todo ello en base al Estudio de Seguridad y Salud redactado por la Dirección Facultativa y de las instrucciones dictadas por el Coordinador de Seguridad y Salud y de las manifestadas en los Planes de Seguridad y Salud, incluyendo la presentación de éstos, así como su comunicación a los Organismos pertinentes de la Administración.

| Código | Ud | Descripción | Precio |
|---|---|---|---|
| % | % | Costes directos complementarios (30/07/2026) | 0 |
| re150101 | kg | Envases de papel y cartón. (30/07/2026) | 0 |
| re150104 | kg | Envases metálicos. (30/07/2026) | 0 |
| re170201 | kg | Madera. (30/07/2026) | 0 |
| re170203 | kg | Plástico. (30/07/2026) | 0 |

**re170604** kg Materiales de aislamiento distintos de los especificados en los (30/07/2026)
Precio: 0
Materiales de aislamiento distintos de los especificados en los códigos 17 06 01 y 17 06 03.

| Código | Ud | Descripción | Precio |
|---|---|---|---|
| ruo170101 | kg | Hormigón (hormigones, morteros y prefabricados). (30/07/2026) | 0 |
| ruo170102 | kg | Ladrillos. (30/07/2026) | 0 |
| ruo170103 | kg | Tejas y materiales cerámicos. (30/07/2026) | 0 |
| ruo170203 | kg | Plástico. (30/07/2026) | 0 |
| ruo170407 | kg | Metales mezclados. (30/07/2026) | 0 |
| ruo170411 | kg | Cables distintos de los especificados en el código 17 04 10. (30/07/2026) | 0 |

**ruo170802** kg Materiales de construcción a partir de yeso distintos de los esp (30/07/2026)
Precio: 0
Materiales de construcción a partir de yeso distintos de los especificados en el código 17 08 01.

## Precios auxiliares

**E02ZA080** m3 EXCAVACIÓN ZANJA SANEAMIENTO A MANO TERRENO DURO C/RELLENO Y API (14/02/2008)
Excavación en zanjas de saneamiento, en terrenos de consistencia dura por medios manuales, con extracción de tierras a los bordes, y con posterior relleno y apisonado de las tierras procedentes de la excavación. Incluida parte proporcional de medios auxiliares. Según CTE-DB-HS y NTE-ADZ.

| Código | Ud | Descripción | Rendimiento | Precio |
|---|---|---|---|---|
| O01OA070 | h. | Peón ordinario | 3.343 | 0 |
| M08RI010 | h | Pisón compactador 70 kg (maquinaria; 02/01/2016) | 0.764 | 0 |

Claves: manual, medio, auxiliar, tierra, consistencia, duro, terreno, mano, saneamiento, zanja, excavación, extracción, relleno, apisonado

## Recursos

**P08MT030** m2 Tarima maciza s/barnizar Elondo 90/100x15 mm
Claves: tarima, macizo, elondo

**P08MR190** m Rodapié macizo roble
Claves: roble, rodapié, macizo

**P08MA110** m2 Sistemas de clips
Claves: clip

**P08SW050** m2 Lámina polietileno 2 mm anti-vapor
Claves: lámina, polietileno

**M06CM010** h Compresor portátil diesel media presión 2 m3/min 7 bar
Claves: diesel, compresor, medio, portátil, presión

**M06MI010** h Martillo manual picador neumático 9 kg
Claves: manual, picar, martillo, neumático

**P02THE020** m Tubo HM junta elástica 90 kN/m2 D=300 mm
Claves: tubo, junta, elástico

**P01HM020** m3 Hormigón HM-20/P/40/I central
Claves: hormigón, central

**M08RI010** h Pisón compactador 70 kg
Claves: pisón, compacto
